# Robinetterie temporisée antivandalisme, installation encastrée constituée de robinet droit mural pour urinoir, antivandalisme et éléments de connexion

- Propriété du fichier: CYPE INGENIEROS, S.A.
- Format: FIEBDC-3/2002
- Zone géographique: Côte d'Ivoire
- Devise: XOF
- Coûts indirects: 3.00 %
- Frais généraux: 13.00 %
- Bénéfice: 6.00 %
- TVA: 18.00 %

**TBW120** U Robinetterie temporisée antivandalisme, installation encastrée constituée de robinet droit mural pour urinoir, antivandalisme et éléments de connexion.
Robinetterie temporisée antivandalisme, installation encastrée constituée de robinet droit mural pour urinoir, antivandalisme, avec temps de flux de 6 secondes, débit de 15 l/min. Comprend éléments de connexion. Totalement installée, connectée, testée et en fonctionnement.
Inclut: Implantation. Mise en place du robinet. Connexion.
Critère de métré de projet: Nombre d'unités prévues, selon documentation graphique du Projet.
Critère de mesure de l'ouvrage: On mesurera le nombre d'unités réellement mises en place selon les spécifications du Projet.

| Code | U | Désignation | Quantité | Prix | Montant |
|---|---|---|---|---|---|
| mt31gmp320oc | U | Robinet droit mural pour urinoir, antivandalisme, avec temps de flux de 6 secondes, débit de 15 l/min; y compris éléments de connexion. (matériau) | 1.000 | 28412.41 | 28412.41 |
| mt37www010 | U | Produits complémentaires pour installations de plomberie. (matériau) | 1.000 | 1092.78 | 1092.78 |
| mo008 | h | Compagnon professionnel III/CP2 plombier. (main-d'œuvre) | 0.228 | 1215.93 | 277.23 |
| % | % | Frais de chantier des unités d'ouvrage | 2 % | 29782.42 | 595.65 |
|  |  | Coûts directs |  |  | 30378.07 |
