# Robinetterie temporisée pour lavabo

- Propriété du fichier: CYPE Ingenieros S.A.
- Format: FIEBDC-3/2016
- Logiciel: Générateur de prix de la construction. CYPE Ingenieros, S.A.
- Date: 14/04/2024
- Zone géographique: Côte d'Ivoire
- Devise: XOF
- Coûts indirects: 3 %
- Frais généraux: 13 %
- Bénéfice: 6 %
- TVA: 18 %

## T Équipements techniques

### TB Équipements sanitaires

#### TBL Lavabos

**TBL010** U Robinetterie temporisée pour lavabo.
Robinetterie temporisée, mural, pour lavabo, finition chromée, mousseur, avec temps de flux de 10 secondes, limiteur de débit à 6 l/min. Comprend éléments de connexion et enjoliveur en laiton chromé.
Inclut: Implantation. Mise en place. Connexion. Contrôle de son bon fonctionnement.
Critère pour le métré: Nombre d'unités prévues, selon documentation graphique du Projet.
Critère pour le mémoire: On mesurera le nombre d'unités réellement mises en place selon les spécifications du Projet.

| Code | U | Désignation | Quantité | Prix | Montant |
|---|---|---|---|---|---|
| mt31gmp010djaR1 | U | Robinetterie temporisée, mural, pour lavabo, finition chromée, mousseur, avec temps de flux de 10 secondes, limiteur de débit à 6 l/min; y compris éléments de connexion et enjoliveur en laiton chromé. (matériau) | 1 | 54465.14 | 54465.140 |
| mt37www010 | U | Produits complémentaires pour installations de plomberie. (matériau) | 1 | 1183.88 | 1183.880 |
| mo008 | h | Compagnon professionnel III/CP2 plombier. (main-d'œuvre) | 0.527 | 1939.14 | 1021.927 |
| % | % | Frais de chantier des unités d'ouvrage | 2 % | 56670.947 | 1133.419 |
|  |  | Coûts directs |  |  | 57804.366 |
