# Chauffe-eau gaz à accumulation, conventionnel

- Propriété du fichier: CYPE Ingenieros S.A.
- Format: FIEBDC-3/2016
- Logiciel: Générateur de prix de la construction. CYPE Ingenieros, S.A.
- Date: 14/04/2024
- Zone géographique: Côte d'Ivoire
- Devise: XOF
- Coûts indirects: 3 %
- Frais généraux: 13 %
- Bénéfice: 6 %
- TVA: 18 %

## T Équipements techniques

### TC ECS et chauffage

#### TCG Gaz

**TCG010** U Chauffe-eau gaz à accumulation, conventionnel.
Chauffe-eau gaz à accumulation butane et propane pour le service d'E.C.S., de sol, chambre de combustion ouverte et tirage naturel, allumage piezoélectrique, avec flamme pilote, capacité 155 l, brûleur modulant de 6,8 kW de puissance maximum, efficacité énergétique classe B, profil de consommation L, de 1477 mm de hauteur et 500 mm de diamètre, avec réservoir en acier émaillé, isolation de mousse de polyuréthane sans CFC, carcasse en acier avec couche de peinture plastique blanche, coupe-tirage antirefouleur, anode sacrificielle de magnésium et commande pour sélection de la température d'accumulation de l'eau entre 35 et 75°C, sans inclure le conduit pour l'évacuation des produits de la combustion. Comprend le support et les ancrages de fixation verticale, les vannes à sphère, vanne de sécurité et les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38agj010v | U | Chauffe-eau gaz à accumulation butane et propane pour le service d'E.C.S., de sol, chambre de combustion ouverte et tirage naturel, allumage piezoélectrique, avec flamme pilote, capacité 155 l, brûleur modulant de 6,8 kW de puissance maximum, efficacité énergétique classe B, profil de consommation L, de 1477 mm de hauteur et 500 mm de diamètre, avec réservoir en acier émaillé, isolation de mousse de polyuréthane sans CFC, carcasse en acier avec couche de peinture plastique blanche, coupe-tirage antirefouleur, anode sacrificielle de magnésium et commande pour sélection de la température d'accumulation de l'eau entre 35 et 75°C. (matériau) | 1 | 803852.99 | 803852.990 |
| mt37sve010b | U | Vanne à sphère en laiton nickelé à visser de 1/2". (matériau) | 2 | 4183.32 | 8366.640 |
| mt37svs010c | U | Vanne de sécurité, en laiton, avec filet de 1/2" de diamètre, réglé à 6 bar de pression. (matériau) | 1 | 3740.38 | 3740.380 |
| mt38www011 | U | Produits complémentaires pour installations d'E.C.S. (matériau) | 1 | 1226.16 | 1226.160 |
| mo004 | h | Compagnon professionnel III/CP2 chauffagiste. (main-d'œuvre) | 4.505 | 1939.14 | 8735.826 |
| mo103 | h | Ouvrier professionnel II/OP chauffagiste. (main-d'œuvre) | 4.505 | 1207.61 | 5440.283 |
| % | % | Frais de chantier des unités d'ouvrage | 2 % | 831362.279 | 16627.246 |
|  |  | Coûts directs |  |  | 847989.525 |

## Ressources

**mt38agj010v** U Chauffe-eau gaz à accumulation butane et propane pour le service d'E.C.S
Données techniques: Coût énergétique 1800.123 MJ; Émission de CO2 72.775 kg
Déchets:
- emballage: re150101 Emballages en papier et en carton. (composant de déchet); quantité 2.175 kg; Code CED 15 01 01; Masse de l'élément 1 kg; Volume 0.001333 m3
- emballage: re170201 Bois. (composant de déchet); quantité 0.606 kg; Code CED 17 02 01; Masse de l'élément 1 kg; Volume 0.000909 m3

**mt37sve010b** U Vanne à sphère en laiton nickelé à visser de 1/2"
Données techniques: Coût énergétique 509.569 MJ; Émission de CO2 34.281 kg
Déchets:
- emballage: re150101 Emballages en papier et en carton; quantité 0.072 kg

**mt37svs010c** U Vanne de sécurité, en laiton, avec filet de 1/2" de diamètre, réglé à 6 bar de pression
Données techniques: Coût énergétique 511.326 MJ; Émission de CO2 34.399 kg
Déchets:
- emballage: re150101 Emballages en papier et en carton; quantité 0.072 kg
