# Système de chaudière à gaz, à condensation, pour l'extérieur

- Propriété du fichier: CYPE Ingenieros S.A.
- Format: FIEBDC-3/2016
- Logiciel: Generador de precios de la construcción. CYPE Ingenieros, S.A.
- Date: 15/06/2024
- Zone géographique: Côte d'Ivoire
- Devise: XOF
- Coûts indirects: 3 %
- Frais généraux: 13 %
- Bénéfice: 6 %
- TVA: 18 %

## T Équipements techniques

### TC ECS et chauffage

#### TCG Gaz

**TCG220** U Système de chaudière à gaz, à condensation, pour l'extérieur.
Équipement autonome pour extérieurs constitué de 3 chaudières à condensation dans armoire, avec échangeurs à tubes en aluminium à ailettes et brûleurs modulantes à gaz propane, puissance utile 320 kW, poids 776 kg, dimensions 2230x1717x1285 mm. Totalement monté, connecté et testé.
Inclut: Implantation. Présentation des éléments. Montage de la chaudière et de ses accessoires. Connecté aux réseaux de conduction d'eau, de gaz, d'assainissement et électrique. Mise en marche.
Critère pour le métré: Nombre d'unités prévues, selon documentation graphique du Projet.
Critère pour le mémoire: On mesurera le nombre d'unités réellement exécutées selon les spécifications du Projet.

| Code | U | Désignation | Quantité | Prix | Montant |
|---|---|---|---|---|---|
| mt38cbu080jb | U | Équipement autonome pour extérieurs constitué de 3 chaudières à condensation dans armoire, avec échangeurs à tubes en aluminium à ailettes et brûleurs modulantes à gaz propane, puissance utile 320 kW, poids 776 kg, dimensions 2230x1717x1285 mm. (matériau) | 1 | 35389488.549999997 | 35389488.550 |
| mo004 | h | Compagnon professionnel III/CP2 chauffagiste. (main-d'œuvre) | 4.555 | 1939.14 | 8832.783 |
| mo103 | h | Ouvrier professionnel II/OP chauffagiste. (main-d'œuvre) | 4.555 | 1207.61 | 5500.664 |
| % | % | Frais de chantier des unités d'ouvrage | 2 % | 35403821.997 | 708076.440 |
|  |  | Coûts directs |  |  | 36111898.437 |
