# Extracteur pour salle de bain

- Propriété du fichier: CYPE Ingenieros S.A.
- Format: FIEBDC-3/2016
- Logiciel: Generador de precios de la construcción. CYPE Ingenieros, S.A.
- Date: 23/05/2024
- Zone géographique: Côte d'Ivoire
- Devise: XOF
- Coûts indirects: 3 %
- Frais généraux: 13 %
- Bénéfice: 6 %
- TVA: 18 %

## T Équipements techniques

### TV Climatisation et ventilation

#### TVA Distribution d'air

**TVA070** U Extracteur pour salle de bain.
Extracteur pour salle de bain formé de ventilateur hélicoïdal de faible niveau sonore, vitesse 2100 tr/min, puissance maximale de 8 W, débit de décharge libre 95 m³/h, niveau de pression sonore de 26,5 dBA, de dimensions 158x109x158 mm, diamètre de sortie 100 mm, couleur blanche, moteur avec roulements à billes pour alimentation monophasée à 230 V et 50 Hz de fréquence, équipé avec pilote indicateur d'action et clapet de non retour. Comprend les accessoires et les éléments de fixation.
Inclut: Implantation. Mise en place et fixation. Connexion et contrôle de son bon fonctionnement.
Critère pour le métré: Nombre d'unités prévues, selon documentation graphique du Projet.
Critère pour le mémoire: On mesurera le nombre d'unités réellement exécutées selon les spécifications du Projet.

| Code | U | Désignation | Quantité | Prix | Montant |
|---|---|---|---|---|---|
| mt42ebs010a | U | Ventilateur hélicoïdal de faible niveau sonore, vitesse 2100 tr/min, puissance maximale de 8 W, débit de décharge libre 95 m³/h, niveau de pression sonore de 26,5 dBA, de dimensions 158x109x158 mm, diamètre de sortie 100 mm, couleur blanche, moteur avec roulements à billes pour alimentation monophasée à 230 V et 50 Hz de fréquence, équipé avec pilote indicateur d'action et clapet de non retour. (matériau) | 1 | 67490.84 | 67490.840 |
| mo003 | h | Compagnon professionnel III/CP2 électricien. (main-d'œuvre) | 0.211 | 1939.14 | 409.159 |
| mo102 | h | Ouvrier professionnel II/OP électricien. (main-d'œuvre) | 0.211 | 1207.61 | 254.806 |
| % | % | Frais de chantier des unités d'ouvrage | 2 % | 68154.805 | 1363.096 |
|  |  | Coûts directs |  |  | 69517.901 |

## Ressources

**mt42ebs010a** U Ventilateur hélicoïdal de faible niveau sonore
Données techniques: Coût énergétique 8.842 MJ; Émission de CO2 1.709 kg
Déchets:
- emballage: re150101 Emballages en papier et en carton. (composant de déchet); quantité 1.32 kg; Code CED 15 01 01; Masse de l'élément 1 kg; Volume 0.001333 m3
