# Grille de reprise

- Propriété du fichier: CYPE Ingenieros S.A.
- Format: FIEBDC-3/2016
- Logiciel: Generador de precios de la construcción. CYPE Ingenieros, S.A.
- Date: 23/05/2024
- Zone géographique: Côte d'Ivoire
- Devise: XOF
- Coûts indirects: 3 %
- Frais généraux: 13 %
- Bénéfice: 6 %
- TVA: 18 %

## T Équipements techniques

### TV Climatisation et ventilation

#### TVA Distribution d'air

**TVA210** U Grille de reprise.
Grille de retour, de tôle profilée d'acier, peint de couleur RAL 9010, avec lames horizontales réglables individuellement, de 625x125 mm, fixation via vis visibles (avec cadre de montage de tôle en acier galvanisé), montée dans conduit rectangulaire non métallique. Comprend les accessoires de montage et les éléments de fixation.
Inclut: Implantation. Montage et fixation de la grille.
Critère pour le métré: Nombre d'unités prévues, selon documentation graphique du Projet.
Critère pour le mémoire: On mesurera le nombre d'unités réellement exécutées selon les spécifications du Projet.

| Code | U | Désignation | Quantité | Prix | Montant |
|---|---|---|---|---|---|
| mt42trx100ae | U | Grille de retour, de tôle profilée d'acier, peint de couleur RAL 9010, avec lames horizontales réglables individuellement, de 625x125 mm, fixation via vis visibles (avec cadre de montage de tôle en acier galvanisé). (matériau) | 1 | 55346.28 | 55346.280 |
| mo005 | h | Compagnon professionnel III/CP2 installateur de climatisation. (main-d'œuvre) | 0.241 | 1939.14 | 467.333 |
| mo104 | h | Ouvrier professionnel II/OP installateur de climatisation. (main-d'œuvre) | 0.241 | 1207.61 | 291.034 |
| % | % | Frais de chantier des unités d'ouvrage | 2 % | 56104.647 | 1122.093 |
|  |  | Coûts directs |  |  | 57226.740 |

## Ressources

**mt42trx100ae** U Grille de retour
Données techniques: Coût énergétique 23.041 MJ; Émission de CO2 1.255 kg
Déchets:
- emballage: re150101 Emballages en papier et en carton. (composant de déchet); quantité 0.072 kg; Code CED 15 01 01; Masse de l'élément 1 kg; Volume 0.001333 m3
