# Registre de régulation du débit d'air

- Propriété du fichier: CYPE Ingenieros S.A.
- Format: FIEBDC-3/2016
- Logiciel: Generador de precios de la construcción. CYPE Ingenieros, S.A.
- Date: 23/05/2024
- Zone géographique: Côte d'Ivoire
- Devise: XOF
- Coûts indirects: 3 %
- Frais généraux: 13 %
- Bénéfice: 6 %
- TVA: 18 %

## T Équipements techniques

### TV Climatisation et ventilation

#### TVA Distribution d'air

**TVA240** U Registre de régulation du débit d'air.
Registre circulaire avec joints en EPDM pour la régulation du débit d'air et de la pression pour la fermeture des conduits dans les installations de ventilation, de 200 mm de diamètre, corps et disque de tôle en acier galvanisé, axe d'acier, avec actionnement et dispositif de fixation manuelle. Comprend les accessoires de montage et les éléments de fixation.
Inclut: Implantation. Fixation du registre. Connexion au conduit. Contrôle de son bon fonctionnement.
Critère pour le métré: Nombre d'unités prévues, selon documentation graphique du Projet.
Critère pour le mémoire: On mesurera le nombre d'unités réellement exécutées selon les spécifications du Projet.

| Code | U | Désignation | Quantité | Prix | Montant |
|---|---|---|---|---|---|
| mt42con350c | U | Registre circulaire avec joints en EPDM pour la régulation du débit d'air et de la pression pour la fermeture des conduits dans les installations de ventilation, de 200 mm de diamètre, corps et disque de tôle en acier galvanisé, axe d'acier, avec actionnement et dispositif de fixation manuelle. (matériau) | 1 | 22663.73 | 22663.730 |
| mo005 | h | Compagnon professionnel III/CP2 installateur de climatisation. (main-d'œuvre) | 0.158 | 1939.14 | 306.384 |
| mo104 | h | Ouvrier professionnel II/OP installateur de climatisation. (main-d'œuvre) | 0.158 | 1207.61 | 190.802 |
| % | % | Frais de chantier des unités d'ouvrage | 2 % | 23160.916 | 463.218 |
|  |  | Coûts directs |  |  | 23624.134 |
