# Faux plafond continu en plaques de ciment

- Propriété du fichier: CYPE INGENIEROS, S.A.
- Format: FIEBDC-3/2002
- Zone géographique: Côte d'Ivoire
- Devise: XOF
- Coûts indirects: 3.00 %
- Frais généraux: 13.00 %
- Bénéfice: 6.00 %
- TVA: 18.00 %

## F Aménagements et finitions

### FL Revêtements de plafonds

#### FLC Plafonds suspendus non démontables, en plaques de ciment

**FLC010** m² Faux plafond continu en plaques de ciment.
Faux plafond continu adossé, lisse, situé à une hauteur inférieure à 4 m, avec niveau de qualité de la finition Q4. Système 12,5+27, constitué de: OSSATURE: structure métallique en acier galvanisé de fourrures primaires 80x15x50 mm avec une modulation de 1000 mm et fixées au plancher ou à l'élément porteur en béton avec des ancrages directs tous les 750 mm; PLAQUES: une couche de plaques en ciment Portland avec résistance au feu et avec faible absorption d'eau en surface de 12,5x1200x2400 mm, revêtues d'une couche en fibre de verre imprégnée des deux côtés, avec niveau de qualité de la finition Q4. Comprend les fixations pour l'ancrage des profilés, la visserie pour la fixation des plaques, le mortier de joints, la bande à joint, l'impression incolore au siloxane, pâte, pour rebouchage superficiel de plaques, et les accessoires de montage.
Inclut: Implantation des axes de la structure métallique. Signalisation des points d'ancrage au plancher ou à l'élément support. Fixation des profilés primaires. Découpe des plaques. Fixation des plaques. Résolution des rencontres et des points singuliers. Traitement des joints. Application de la couche d'impression. Application de la couche de finition.
Critère pour le métré: Surface mesurée entre les parements, selon documentation graphique du Projet, sans déduire les trémies pour les installations.
Critère pour le mémoire: On mesurera la surface réellement exécutée selon les spécifications du Projet, sans déduire les ouvertures de surface inférieure à 1 m².

| Code | U | Désignation | Quantité | Prix | Montant |
|---|---|---|---|---|---|
| mt12psg220 | U | Fixation composée d'une cheville et d'une vis 5x27. (matériau) | 2.300 | 54.37 | 125.05 |
| mt12psg050d | m | Fourrure Omega en tôle d'acier galvanisé, de 80 mm de largeur, selon NF DTU 25.41 P1-2 et NF EN 14195. (matériau) | 3.200 | 1281.00 | 4099.20 |
| mt12pak010f | m² | Plaque en ciment Portland avec résistance au feu et avec faible absorption d'eau en surface de 12,5x1200x2400 mm, revêtue d'une couche en fibre de verre imprégnée des deux côtés. (matériau) | 1.050 | 15018.93 | 15769.88 |
| mt12psg081g | U | Vis autoforeuse 4,2x70 mm. (matériau) | 22.000 | 29.53 | 649.66 |
| mt12pak060c | kg | Mortier de joints, couleur grise. (matériau) | 0.600 | 1999.79 | 1199.87 |
| mt12pak050a | m | Bande de joints. (matériau) | 2.100 | 304.81 | 640.10 |
| mt12pak085a | l | Impression incolore au siloxane. (matériau) | 0.200 | 2767.55 | 553.51 |
| mt12pak095a | kg | Pâte, finition lisse, couleur blanche, pour traitement des joints et rebouchage superficiel de plaques. (matériau) | 1.700 | 2205.67 | 3749.64 |
| op00fre010 |  | Fraiseuse. | 1.000 | 0.00 | 0.00 |
| op00ato010 |  | Tournevis. | 1.000 | 0.00 | 0.00 |
| mo015 | h | Compagnon professionnel III/CP2 monteur de faux plafonds en plaques de plâtre. (main-d'œuvre) | 0.293 | 1939.14 | 568.17 |
| mo082 | h | Ouvrier professionnel II/OP monteur de faux plafonds en plaques de plâtre. (main-d'œuvre) | 0.293 | 1209.92 | 354.51 |
| % | % | Frais de chantier des unités d'ouvrage | 2 % | 27709.59 | 554.19 |
|  |  | Coûts directs |  |  | 28263.78 |
