# Ensemble d'appareils sanitaires, "ROCA"

- Propriété du fichier: CYPE Ingenieros S.A.
- Format: FIEBDC-3/2016
- Logiciel: Generador de precios de la construcción. CYPE Ingenieros, S.A.
- Date: 15/06/2024
- Zone géographique: Côte d'Ivoire
- Devise: XOF
- Coûts indirects: 3 %
- Frais généraux: 13 %
- Bénéfice: 6 %
- TVA: 18 %

## T Équipements techniques

### TB Équipements sanitaires

#### TBS Salle de bain

**TBS020** U Ensemble d'appareils sanitaires, "ROCA".
Ensemble d'appareils sanitaires pour toilettes constitué de: lavabo mural, en porcelaine sanitaire, modèle Dama "ROCA", couleur Blanco, de 1000x460 mm, avec jeu de fixation; cuvette de WC à réservoir bas, en porcelaine sanitaire, modèle Dama "ROCA", couleur Blanco, de 365x660x760 mm, avec jeu de fixation, avec chasse d'eau de WC, à rinçage double touche, de 360x140x360 mm, lunette et abattant de WC, à chute amortie. Comprend les bondes, les vannes de régulation, les flexibles d'alimentation et le scellement avec du silicone.
Inclut: Implantation. Mise en place et fixation des appareils. Montage de la bonde. Connexion au réseau d'évacuation. Montage de la robinetterie. Connexion aux réseaux d'eau froide et chaude. Contrôle de son bon fonctionnement. Scellement des joints.
Critère pour le métré: Nombre d'unités prévues, selon documentation graphique du Projet.
Critère pour le mémoire: On mesurera le nombre d'unités réellement mises en place selon les spécifications du Projet.

| Code | U | Désignation | Quantité | Prix | Montant |
|---|---|---|---|---|---|
| mt30sdr010aa | U | Lavabo mural, en porcelaine sanitaire, modèle Dama "ROCA", couleur Blanco, de 1000x460 mm, avec jeu de fixation. (matériau) | 1 | 132594.31 | 132594.310 |
| mt30sdr020a | U | Cuvette de WC à réservoir bas, en porcelaine sanitaire, modèle Dama "ROCA", couleur Blanco, de 365x660x760 mm, avec jeu de fixation, selon NF EN 997. (matériau) | 1 | 153904.11 | 153904.110 |
| mt30sdr021a | U | Chasse d'eau de WC, à rinçage double touche, en porcelaine sanitaire, modèle Dama "ROCA", couleur Blanco, de 360x140x360 mm, avec jeu de mécanismes à rinçage double touche de 3/4,5 litres, selon NF EN 997. (matériau) | 1 | 149168.6 | 149168.600 |
| mt30sdr022a | U | Lunette et abattant de WC, à chute amortie, modèle Dama "ROCA", couleur Blanco. (matériau) | 1 | 111521.28 | 111521.280 |
| mt36www005b | U | Accouplement à la paroi accoudé au plafond, en PVC, série B, couleur blanche, pour l'évacuation des eaux usées (à basse et haute température) à l'intérieur des bâtiments, lien mixte de 1 1/4"x40 mm de diamètre, selon NF EN 1329-1, avec vanne d'écoulement. (matériau) | 1 | 9260.71 | 9260.710 |
| mt38tew010a | U | Tube flexible de 20 cm et de 1/2" de diamètre. (matériau) | 1 | 6765.02 | 6765.020 |
| mt30www005 | U | Cartouche de 300 ml de silicone acide monocomposant, fongicide, pour le scellement des joints en milieux humides. (matériau) | 0.024 | 6342.2 | 152.213 |
| mo008 | h | Compagnon professionnel III/CP2 plombier. (main-d'œuvre) | 1.863 | 1939.14 | 3612.618 |
| mo107 | h | Ouvrier professionnel II/OP plombier. (main-d'œuvre) | 1.242 | 1207.61 | 1499.852 |
| % | % | Frais de chantier des unités d'ouvrage | 2 % | 568478.713 | 11369.574 |
|  |  | Coûts directs |  |  | 579848.287 |

Déchets:
- pose: mt30www005 Cartouche de 300 ml de silicone acide monocomposant, fongicide, pour le scellement des joints en milieux humides; facteur de déchet 0.06

## Ressources

**mt30sdr010aa** U Lavabo mural, en porcelaine sanitaire, modèle Dama "ROCA", couleur Blanco, de 1000x460 mm, avec jeu de fixation
Données techniques: Coût énergétique 77.959 MJ; Émission de CO2 69.280 kg
Déchets:
- emballage: re150101 Emballages en papier et en carton. (composant de déchet); quantité 1.373 kg; Code CED 15 01 01; Masse de l'élément 1 kg; Volume 0.001333 m3

**mt30sdr022a** U Lunette et abattant de WC, à chute amortie, modèle Dama "ROCA", couleur Blanco
Données techniques: Coût énergétique 213.177 MJ; Émission de CO2 10.646 kg
Déchets:
- emballage: re150101 Emballages en papier et en carton; quantité 0.076 kg

**mt30www005** U Cartouche de 300 ml de silicone acide monocomposant, fongicide, pour le scellement des joints en milieux humides
Données techniques: Coût énergétique 87.088 MJ; Émission de CO2 3.667 kg; Code CED 17 09 04; Masse de l'élément 0.45 kg; Volume 0.0003 m3
Déchets:
- emballage: re170203 Plastique. (composant de déchet); quantité 0.1 kg; Code CED 17 02 03; Masse de l'élément 1 kg; Volume 0.001667 m3
