# Pare-baignoire

- Propriété du fichier: CYPE Ingenieros S.A.
- Format: FIEBDC-3/2016
- Logiciel: Generador de precios de la construcción. CYPE Ingenieros, S.A.
- Date: 15/06/2024
- Zone géographique: Côte d'Ivoire
- Devise: XOF
- Coûts indirects: 3 %
- Frais généraux: 13 %
- Bénéfice: 6 %
- TVA: 18 %

## T Équipements techniques

### TB Équipements sanitaires

#### TBU Douches

**TBU240** U Pare-baignoire.
Pare-baignoire frontal, de 1000 à 1450 mm de largeur et 1500 mm de hauteur, constitué de deux portes battantes avec ouverture dans les deux sens et deux panneaux fixes, de verre transparent avec profilés en aluminium finition blanche et un pare-baignoire latéral fixe de 700 à 750 mm de largeur. Comprend les fixations et le scellement des joints.
Inclut: Implantation et marquage des points de fixation. Installation des profilés formant le pare-baignoire. Montage des panneaux et de la porte. Montage des accessoires. Scellement des joints.
Critère pour le métré: Nombre d'unités prévues, selon documentation graphique du Projet.
Critère pour le mémoire: On mesurera le nombre d'unités réellement mises en place selon les spécifications du Projet.

| Code | U | Désignation | Quantité | Prix | Montant |
|---|---|---|---|---|---|
| mt31mas060a | U | Pare-baignoire frontal, de 1000 à 1450 mm de largeur et 1500 mm de hauteur, constitué de deux portes battantes avec ouverture dans les deux sens et deux panneaux fixes, de verre transparent avec profilés en aluminium finition blanche, y compris les éléments de fixation. (matériau) | 1 | 1088486.8 | 1088486.800 |
| mt31mas065ea | U | Pare-baignoire latéral fixe, de 700 à 750 mm de largeur et 1500 mm de hauteur, de verre transparent avec profilés en aluminium finition blanche, y compris les éléments de fixation. (matériau) | 1 | 367523.01 | 367523.010 |
| mo011 | h | Compagnon professionnel III/CP2 monteur. (main-d'œuvre) | 3.045 | 1939.14 | 5904.681 |
| mo080 | h | Ouvrier professionnel II/OP monteur. (main-d'œuvre) | 3.045 | 1209.92 | 3684.206 |
| % | % | Frais de chantier des unités d'ouvrage | 2 % | 1465598.697 | 29311.974 |
|  |  | Coûts directs |  |  | 1494910.671 |

## Ressources

**mt31mas060a** U Pare-baignoire frontal
Données techniques: Coût énergétique 819.270 MJ; Émission de CO2 60.479 kg
Déchets:
- emballage: re170203 Plastique. (composant de déchet); quantité 0.143 kg; Code CED 17 02 03; Masse de l'élément 1 kg; Volume 0.001667 m3
- emballage: re170604 Matériaux d'isolation distincts de ceux spécifiés dans les codes 17 06 01 et 17 06 03. (composant de déchet); quantité 0.029 kg; Code CED 17 06 04; Masse de l'élément 1 kg; Volume 0.001667 m3

**mt31mas065ea** U Pare-baignoire latéral fixe
Données techniques: Coût énergétique 429.549 MJ; Émission de CO2 31.589 kg
Déchets:
- emballage: re170203 Plastique; quantité 0.118 kg
- emballage: re170604 Matériaux d'isolation distincts de ceux spécifiés dans les codes 17 06 01 et 17 06 03; quantité 0.025 kg
