# Protection passive contre les incendies de conduits métalliques de ventilation et extraction de fumées, avec des laines minérales

- Propriété du fichier: CYPE Ingenieros S.A.
- Format: FIEBDC-3/2016
- Logiciel: Generador de precios de la construcción. CYPE Ingenieros, S.A.
- Date: 15/06/2024
- Zone géographique: Côte d'Ivoire
- Devise: XOF
- Coûts indirects: 3 %
- Frais généraux: 13 %
- Bénéfice: 6 %
- TVA: 18 %

## T Équipements techniques

### TI Protections contre les incendies

#### TII Protection passive contre les incendies

**TII110** m² Protection passive contre les incendies de conduits métalliques de ventilation et extraction de fumées, avec des laines minérales.
Système de protection passive contre les incendies de conduit métallique vertical de section rectangulaire pour garantir la résistance au feu EI 30 selon NF EN 1366-1, par le recouvrement avec panneaux de laine minérale, selon NF EN 14303, de 60 mm d'épaisseur, conductivité thermique 0,031 W/(mK). Comprend les boulons électrosoudés pour la fixation des panneaux à la surface métallique, les vis hélicoïdales en acier inoxydable, de 120 mm de longueur, pour union de joints longitudinaux entre panneaux isolants, la pâte intumescente en base aqueuse pour le scellement ignifuge d'un passage de conduits métalliques entre secteurs d'incendie, l'adhésif incombustible et inorganique, à base de silicate de sodium alcalin, pour le scellement ignifuge de la rencontre entre la laine minérale et le parement, et les profilés en L, en acier galvanisé, de 30 mm pour le renfort de la jonction entre la laine minérale et le parement.
Inclut: Découpe et ajustement des panneaux. Fixation des panneaux à la surface métallique. Résolution des jonctions longitudinales entre panneaux isolants. Scellement d'un passage de conduits métalliques entre secteurs d'incendie. Scellement de la rencontre entre la laine minérale et le parement. Mise en place des profilés de renfort.
Critère pour le métré: Surface mesurée selon documentation graphique du Projet.
Critère pour le mémoire: On mesurera la surface réellement exécutée selon les spécifications du Projet.

| Code | U | Désignation | Quantité | Prix | Montant |
|---|---|---|---|---|---|
| mt42coi120k | m² | Panneau de laine minérale, selon NF EN 14303, de 60 mm d'épaisseur, conductivité thermique 0,031 W/(mK), Euroclasse A1 de réaction au feu selon NF EN 13501-1, pour la protection contre les incendies des conduits métalliques rectangulaires. (matériau) | 1.1 | 39126.31 | 43038.941 |
| mt12psg160d | m | Profilé en L, en acier galvanisé, de 30 mm. (matériau) | 0.67 | 730.03 | 489.120 |
| mt42coi036a | U | Cartouche de 310 ml de pâte intumescente en base aqueuse, couleur blanche, avec pH neutre et sans dissolvants, pour le scellement ignifuge d'un passage de conduits métalliques entre secteurs d'incendie. (matériau) | 0.02 | 29078.15 | 581.563 |
| mt42coi035a | kg | Adhésif incombustible et inorganique, à base de silicate de sodium alcalin, à prise lente, pour le scellement ignifuge de la rencontre entre la laine minérale et le parement. (matériau) | 0.05 | 7402.83 | 370.142 |
| mt42coi037b | U | Boulons électrosoudables, de 60 mm de longueur, pour fixation du panneau à la surface métallique. (matériau) | 18 | 123.04 | 2214.720 |
| mt42coi038c | U | Vis hélicoïdale en acier inoxydable, de 120 mm de longueur, pour union de joints longitudinaux entre panneaux isolants. (matériau) | 4 | 245.26 | 981.040 |
| mo054 | h | Compagnon professionnel III/CP2 poseur d'isolants rigides ou flexibles. (main-d'œuvre) | 0.472 | 1939.14 | 915.274 |
| mo101 | h | Ouvrier professionnel II/OP poseur d'isolants rigides ou flexibles. (main-d'œuvre) | 0.472 | 1209.92 | 571.082 |
| % | % | Frais de chantier des unités d'ouvrage | 2 % | 49161.882 | 983.238 |
|  |  | Coûts directs |  |  | 50145.120 |

Déchets:
- pose: mt42coi120k; facteur de déchet 0.03
- pose: mt12psg160d Profilé en L, en acier galvanisé, de 30 mm; facteur de déchet 0.0188
- pose: mt42coi036a; facteur de déchet 0.0275
- pose: mt42coi038c Vis hélicoïdale en acier inoxydable, de 120 mm de longueur, pour union de joints longitudinaux entre panneaux isolants; facteur de déchet 0.00432314

## Ressources

**mt42coi120k** m² Panneau de laine minérale
Données techniques: Coût énergétique 91.230 MJ; Émission de CO2 4.604 kg; Code CED 17 06 04; Masse de l'élément 2.4 kg; Volume 0.004 m3
Déchets:
- emballage: re170203 Plastique. (composant de déchet); quantité 0.034 kg; Code CED 17 02 03; Masse de l'élément 1 kg; Volume 0.001667 m3

**mt12psg160d** m Profilé en L, en acier galvanisé, de 30 mm
Données techniques: Coût énergétique 46.887 MJ; Émission de CO2 1.442 kg; Code CED 17 04 05; Masse de l'élément 0.35 kg; Volume 0.000167 m3
Déchets:
- emballage: re170203 Plastique; quantité 0.005 kg

**mt42coi036a** U Cartouche de 310 ml de pâte intumescente en base aqueuse
Données techniques: Coût énergétique 46.874 MJ; Émission de CO2 2.038 kg; Code CED 17 09 04; Masse de l'élément 0.496 kg; Volume 0.000331 m3
Déchets:
- emballage: re170203 Plastique; quantité 0.2 kg

**mt42coi038c** U Vis hélicoïdale en acier inoxydable, de 120 mm de longueur, pour union de joints longitudinaux entre panneaux isolants
Données techniques: Coût énergétique 1.105 MJ; Émission de CO2 0.162 kg; Code CED 17 04 05; Masse de l'élément 0.0229 kg; Volume 0.000011 m3
Déchets:
- emballage: re150101 Emballages en papier et en carton. (composant de déchet); quantité 0.001 kg; Code CED 15 01 01; Masse de l'élément 1 kg; Volume 0.001333 m3
