# Recouvrement décoratif du terrain, avec du gazon synthétique

- Propriété du fichier: CYPE INGENIEROS, S.A.
- Format: FIEBDC-3/2002
- Zone géographique: Côte d'Ivoire
- Devise: XOF
- Coûts indirects: 3.00 %
- Frais généraux: 13.00 %
- Bénéfice: 6.00 %
- TVA: 18.00 %

## L Espaces verts

### LP Systèmes de protection et décoration

#### LPD Décoration du sol

**LPD030** m² Recouvrement décoratif du terrain, avec du gazon synthétique.
Recouvrement décoratif du terrain, avec du gazon synthétique, réalisé via: extension des rouleaux de gazon synthétique, composé de fibres de polyéthylène et polypropylène résistant aux rayons UV, hauteur de fil 25 mm et 6600 décitex, cousues sur une base de polypropylène avec une densité de 14700 brins/m², avec des moyens manuels; collage de ceux-ci avec colle et bande de géotextile de 25 cm de largeur; et lestage de la surface avec du sable de silice, avec un rendement de 10 kg/m².
Inclut: Implantation. Préparation du terrain. Coupe des rouleaux de gazon. Extension et collage des rouleaux de gazon. Recouvrement avec du sable. Arrosage. Retrait et charge des matériaux excédants dans le camion ou la benne.
Critère pour le métré: Surface mesurée en projection horizontale, selon documentation graphique du Projet.
Critère pour le mémoire: On mesurera, en projection horizontale, la surface réellement exécutée selon les spécifications du Projet.

| Code | U | Désignation | Quantité | Prix | Montant |
|---|---|---|---|---|---|
| mt48ces010a | m² | Gazon synthétique, composé de fibres de polyéthylène et polypropylène résistant aux rayons UV, hauteur de fil 25 mm et 6600 décitex, cousues sur une base de polypropylène avec une densité de 14700 brins/m², pour un usage décoratif; fourni en rouleaux. (matériau) | 1.050 | 12603.73 | 13233.92 |
| mt08aaa010a | m³ | Eau. (matériau) | 0.010 | 1077.62 | 10.78 |
| mt01arp015a | kg | Sable de silice naturel, lavé et séché au four, de granulométrie comprise entre 0,2 et 0,5 mm, présenté en sacs. (matériau) | 10.000 | 97.40 | 974.00 |
| mt48ces020 | kg | Colle, pour mise en place de gazon synthétique. (matériau) | 0.100 | 4171.76 | 417.18 |
| mt48ces030 | m | Bande de géotextile de 25 cm de largeur, pour mise en place de gazon synthétique. (matériau) | 0.600 | 834.36 | 500.62 |
| mo040 | h | Compagnon professionnel III/CP2 jardinier. (main-d'œuvre) | 0.116 | 1887.12 | 218.91 |
| mo086 | h | Ouvrier professionnel II/OP jardinier. (main-d'œuvre) | 0.522 | 1209.92 | 631.58 |
| % | % | Frais de chantier des unités d'ouvrage | 2 % | 15986.99 | 319.74 |
|  |  | Coûts directs |  |  | 16306.73 |
