# Purificateur d'air

- Propriété du fichier: CYPE INGENIEROS, S.A.
- Format: FIEBDC-3/2002
- Zone géographique: Côte d'Ivoire
- Devise: XOF
- Coûts indirects: 3.00 %
- Frais généraux: 13.00 %
- Bénéfice: 6.00 %
- TVA: 18.00 %

## T Équipements techniques

### TV Climatisation et ventilation

#### TVQ Purificateurs d'air

**TVQ010** U Purificateur d'air.
Purificateur d'air, modèle MA-E85R "MITSUBISHI ELECTRIC", débit d'air 8,5 m³/min, CADR (Clean Air Delivery Rate) 508 m³/h, niveau sonore minimal/maximal: 22/55 dBA, dimensions 547x425x244 mm, poids 9,9 kg, avec préfiltre avec fonction d'autonettoyage, filtre HEPA PM2.5 à double couche, filtre à charbon actif, filtre avec catalyseur de platine, capteur de saleté, indicateur de saleté, rotation des lames pour diriger le flux d'air. Totalement monté, connecté et mis en fonctionnement par l'entreprise installatrice pour la vérification de son bon fonctionnement.
Inclut: Implantation de l'unité. Mise en place et fixation de l'unité.
Critère pour le métré: Nombre d'unités prévues, selon documentation graphique du Projet.
Critère pour le mémoire: On mesurera le nombre d'unités réellement exécutées selon les spécifications du Projet.

| Code | U | Désignation | Quantité | Prix | Montant |
|---|---|---|---|---|---|
| mt42mee015a | U | Purificateur d'air, modèle MA-E85R "MITSUBISHI ELECTRIC", débit d'air 8,5 m³/min, CADR (Clean Air Delivery Rate) 508 m³/h, niveau sonore minimal/maximal: 22/55 dBA, dimensions 547x425x244 mm, poids 9,9 kg, avec préfiltre avec fonction d'autonettoyage, filtre HEPA PM2.5 à double couche, filtre à charbon actif, filtre avec catalyseur de platine, capteur de saleté, indicateur de saleté, rotation des lames pour diriger le flux d'air. (matériau) | 1.000 | 484544.25 | 484544.25 |
| mo011 | h | Compagnon professionnel III/CP2 monteur. (main-d'œuvre) | 0.316 | 1939.14 | 612.77 |
| mo080 | h | Ouvrier professionnel II/OP monteur. (main-d'œuvre) | 0.316 | 1209.92 | 382.33 |
| % | % | Frais de chantier des unités d'ouvrage | 2 % | 485539.35 | 9710.79 |
|  |  | Coûts directs |  |  | 495250.14 |
