# Banc en résine

- Propriété du fichier: CYPE Ingenieros S.A.
- Format: FIEBDC-3/2016
- Logiciel: Générateur de prix de la construction. CYPE Ingenieros, S.A.
- Date: 27/06/2024
- Zone géographique: Côte d'Ivoire
- Devise: XOF
- Coûts indirects: 3 %
- Frais généraux: 13 %
- Bénéfice: 6 %
- TVA: 18 %

## M Mobilier urbain

### MR Mobilier de repos et d'agrément

#### MRB Bancs

**MRB030** U Banc en résine.
Banc modèle NeoRomántico Color "SANTA & COLE", de 63x79x60 cm, avec siège et dossier de profilés en polymère technique extrudé avec des fibres végétales de couleur marron et corps structural avec accoudoirs en fonte de polymère technique avec fibre de verre de couleur grise, fixé à une surface support avec éléments d'ancrage.
Critère d'évaluation économique: Le prix ne comprend pas la surface support.
Inclut: Implantation. Montage. Suppression et nettoyage du matériau excédant.
Critère pour le métré: Nombre d'unités prévues, selon documentation graphique du Projet.
Critère pour le mémoire: On mesurera le nombre d'unités réellement exécutées selon les spécifications du Projet.

| Code | U | Désignation | Quantité | Prix | Montant |
|---|---|---|---|---|---|
| mt52bsc040c | U | Banc modèle NeoRomántico Color "SANTA & COLE", de 63x79x60 cm, avec siège et dossier de profilés en polymère technique extrudé avec des fibres végétales de couleur marron et corps structural avec accoudoirs en fonte de polymère technique avec fibre de verre de couleur grise, y compris les boulons d'ancrage. (matériau) | 1 | 368902.46 | 368902.460 |
| mt09reh330 | kg | Mortier de résine époxy avec sable de silice, à durcissement rapide, pour remplissage des ancrages. (matériau) | 0.2 | 3592.07 | 718.414 |
| mo041 | h | Compagnon professionnel III/CP2 VRD espaces publics. (main-d'œuvre) | 0.615 | 1887.12 | 1160.579 |
| mo087 | h | Ouvrier professionnel II/OP VRD espaces publics. (main-d'œuvre) | 0.615 | 1209.92 | 744.101 |
| % | % | Frais de chantier des unités d'ouvrage | 2 % | 371525.554 | 7430.511 |
|  |  | Coûts directs |  |  | 378956.065 |

Déchets:
- pose: mt09reh330 Mortier de résine époxy avec sable de silice, à durcissement rapide, pour remplissage des ancrages; facteur de déchet 0.042925

## Ressources

**mt52bsc040c** U Banc modèle NeoRomántico Color "SANTA & COLE"
Données techniques: Coût énergétique 1752.656 MJ; Émission de CO2 87.166 kg
Déchets:
- emballage: re150101 Emballages en papier et en carton. (composant de déchet); quantité 0.18 kg; Code CED 15 01 01; Masse de l'élément 1 kg; Volume 0.001333 m3
- emballage: re170203 Plastique. (composant de déchet); quantité 0.09 kg; Code CED 17 02 03; Masse de l'élément 1 kg; Volume 0.001667 m3

**mt09reh330** kg Mortier de résine époxy avec sable de silice, à durcissement rapide, pour remplissage des ancrages
Données techniques: Coût énergétique 2.251 MJ; Émission de CO2 0.184 kg; Code CED 17 09 04; Masse de l'élément 1 kg; Volume 0.000667 m3
Déchets:
- emballage: re170203 Plastique; quantité 0.003 kg
