# Drainage des sols avec des nappes drainantes

- Propriété du fichier: CYPE INGENIEROS, S.A.
- Format: FIEBDC-3/2002
- Zone géographique: Côte d'Ivoire
- Devise: XOF
- Coûts indirects: 3.00 %
- Frais généraux: 13.00 %
- Bénéfice: 6.00 %
- TVA: 18.00 %

## E Enveloppe et finition extérieure

### EJ Étanchéité: drainages

#### EJS Sols

**EJS010** m² Drainage des sols avec des nappes drainantes.
Drainage des sols avec nappe drainante à excroissances en polyéthylène, Schlüter-TROBA-PLUS 8G "SCHLÜTER-SYSTEMS", avec des excroissances de 8 mm d'hauteur, revêtue de mailles sur sa face supérieure, placée directement sur l'imperméabilisation.
Inclut: Découpe et préparation des nappes drainantes. Mise en place des nappes drainantes.
Critère pour le métré: Surface mesurée selon documentation graphique du Projet.
Critère pour le mémoire: On mesurera la surface réellement exécutée selon les spécifications du Projet.

| Code | U | Désignation | Quantité | Prix | Montant |
|---|---|---|---|---|---|
| mt15res350a | m² | Nappe drainante à excroissances en polyéthylène, Schlüter-TROBA-PLUS 8G "SCHLÜTER-SYSTEMS", avec des excroissances de 8 mm de hauteur, revêtue de mailles sur sa face supérieure, fournie en rouleaux de 12,5 m de longueur. (matériau) | 1.050 | 19965.25 | 20963.51 |
| mo029 | h | Compagnon professionnel III/CP2 poseur de membranes d'étanchéité. (main-d'œuvre) | 0.021 | 1887.12 | 39.63 |
| mo067 | h | Ouvrier professionnel II/OP poseur de membranes d'étanchéité. (main-d'œuvre) | 0.021 | 1209.92 | 25.41 |
| % | % | Frais de chantier des unités d'ouvrage | 2 % | 21028.55 | 420.57 |
|  |  | Coûts directs |  |  | 21449.12 |
