# Accumulateur d'énergie électrique

- Propriété du fichier: CYPE Ingenieros S.A.
- Format: FIEBDC-3/2016
- Logiciel: Générateur de prix de la construction. CYPE Ingenieros, S.A.
- Date: 14/04/2024
- Zone géographique: Côte d'Ivoire
- Devise: XOF
- Coûts indirects: 3 %
- Frais généraux: 13 %
- Bénéfice: 6 %
- TVA: 18 %

## T Équipements techniques

### TL Installations électriques

#### TLS Électricité solaire photovoltaïque

**TLS080** U Accumulateur d'énergie électrique.
Batterie au lithium fer phosphate (LiFePO4), tension nominale 25,6 V, capacité nominale de décharge 80 Ah, plus de 5000 cycles avec une profondeur de décharge (DoD) de 80%, dimensions 330x250x175 mm, poids 20 kg, possibilité de connecter jusqu'à 8 batteries en parallèle, avec système BMS et display pour visualiser l'état de charge. Comprend les accessoires nécessaires à une installation correcte.
Inclut: Montage, fixation et nivellement. Connexion et contrôle de son bon fonctionnement.
Critère pour le métré: Nombre d'unités prévues, selon documentation graphique du Projet.
Critère pour le mémoire: On mesurera le nombre d'unités réellement exécutées selon les spécifications du Projet.

| Code | U | Désignation | Quantité | Prix | Montant |
|---|---|---|---|---|---|
| mt35afg010of | U | Batterie au lithium fer phosphate (LiFePO4), tension nominale 25,6 V, capacité nominale de décharge 80 Ah, plus de 5000 cycles avec une profondeur de décharge (DoD) de 80%, dimensions 330x250x175 mm, poids 20 kg, possibilité de connecter jusqu'à 8 batteries en parallèle, avec système BMS et display pour visualiser l'état de charge. (matériau) | 1 | 958940.98 | 958940.980 |
| mo003 | h | Compagnon professionnel III/CP2 électricien. (main-d'œuvre) | 0.211 | 1939.14 | 409.159 |
| mo102 | h | Ouvrier professionnel II/OP électricien. (main-d'œuvre) | 0.211 | 1207.61 | 254.806 |
| % | % | Frais de chantier des unités d'ouvrage | 2 % | 959604.945 | 19192.099 |
|  |  | Coûts directs |  |  | 978797.044 |
