# Balustrade

- Propriété du fichier: CYPE INGENIEROS, S.A.
- Format: FIEBDC-3/2002
- Zone géographique: Côte d'Ivoire
- Devise: XOF
- Coûts indirects: 3.00 %
- Frais généraux: 13.00 %
- Bénéfice: 6.00 %
- TVA: 18.00 %

## E Enveloppe et finition extérieure

### EG Garde-corps

#### EGB Balustrades

**EGB010** m Balustrade.
Balustrade droite constituée de balustres préfabriquées en béton de section circulaire de 50 cm de hauteur et 13 cm de diamètre, mise en place en façade et pose avec du mortier de ciment et de chaux, confectionné sur chantier, dosage 1:1:7. Comprend, main courante de 17x7x100 cm, l'implantation, le nivellement, les jointures et le nettoyage.
Inclut: Nettoyage et préparation du bord de l'appui. Présentation et montage à sec des pièces, par tronçons entre pilastres. Mise en place des pièces. Jointoiement et profilage des joints avec du mortier de ciment.
Critère pour le métré: Longueur mesurée aux axes, selon documentation graphique du Projet.
Critère pour le mémoire: On mesurera, aux axes, la longueur réellement exécutée selon les spécifications du Projet.

| Code | U | Désignation | Quantité | Prix | Montant |
|---|---|---|---|---|---|
| mt20bhp010a | U | Balustre circulaire préfabriquée en béton blanc, de 50 cm de hauteur et de diamètre 13 cm. (matériau) | 4.000 | 3788.41 | 15153.64 |
| mt20bhp030a | m | Main courante préfabriquée en béton blanc d'une pièce, pour balustrade, 17x7x100 cm. (matériau) | 1.000 | 5378.19 | 5378.19 |
| mt08aaa010a | m³ | Eau. (matériau) | 0.016 | 1054.78 | 16.88 |
| mt01arg005a | t | Sable de carrière, pour mortier confectionné sur le chantier. (matériau) | 0.120 | 11441.20 | 1372.94 |
| mt08cem041a | kg | Ciment blanc en sacs. (matériau) | 20.000 | 108.84 | 2176.80 |
| mt08cal011a | kg | Chaux aérienne hydratée, type CL 90-S, selon NF EN 459-1, en sacs. (matériau) | 20.000 | 306.94 | 6138.80 |
| mq06hor010 | h | Bétonnière électrique avec une capacité de gâchage de 160 l. (matériel) | 0.083 | 1618.08 | 134.30 |
| op00amo010 |  | Rectifieuse ou scie radiale. | 1.000 | 0.00 | 0.00 |
| mo020 | h | Compagnon professionnel III/CP2 construction. (main-d'œuvre) | 0.973 | 1887.12 | 1836.17 |
| mo113 | h | Ouvrier d'exécution I/OE1 construction. (main-d'œuvre) | 1.790 | 1164.21 | 2083.94 |
| % | % | Frais de chantier des unités d'ouvrage | 2 % | 34291.66 | 685.83 |
|  |  | Coûts directs |  |  | 34977.49 |
