# Profilage et modelage d'une excavation, avec des moyens manuels

- Propriété du fichier: CYPE INGENIEROS, S.A.
- Format: FIEBDC-3/2002
- Zone géographique: Côte d'Ivoire
- Devise: XOF
- Coûts indirects: 3.00 %
- Frais généraux: 13.00 %
- Bénéfice: 6.00 %
- TVA: 18.00 %

## B Aménagements extérieurs

### BT Terrassement

#### BTO Déblais à l'aide de moyens manuels

**BTO040** m² Profilage et modelage d'une excavation, avec des moyens manuels.
Profilage et modelage de parois et fond de tranchées et de puits, dans tout type de terrain excepté dans la roche, avec des moyens manuels, jusqu'à obtenir une finition géométrique.
Inclut: Préparation de la zone de travail. Emplacement des points topographiques. Exécution du profilage et du modelage. Extraction et regroupement des terres sur les bords de l'excavation.
Critère pour le métré: Surface mesurée selon documentation graphique du Projet.
Critère pour le mémoire: On mesurera la surface réellement exécutée selon les spécifications du Projet.

| Code | U | Désignation | Quantité | Prix | Montant |
|---|---|---|---|---|---|
| mo087 | h | Ouvrier professionnel II/OP VRD espaces publics. (main-d'œuvre) | 0.348 | 1209.92 | 421.05 |
| % | % | Frais de chantier des unités d'ouvrage | 2 % | 421.05 | 8.42 |
|  |  | Coûts directs |  |  | 429.47 |
