# Bouche de refoulement

- Propriété du fichier: CYPE INGENIEROS, S.A.
- Format: FIEBDC-3/2002
- Zone géographique: Côte d'Ivoire
- Devise: XOF
- Coûts indirects: 3.00 %
- Frais généraux: 13.00 %
- Bénéfice: 6.00 %
- TVA: 18.00 %

## A VRD et aménagements extérieurs

### AB Bassins et équipements de piscine

#### ABP Pièces à sceller

**ABP050** U Bouche de refoulement.
Bouche de refoulement, en acier inoxydable AISI 316L, de 50 mm de longueur, avec filet de 40 mm de diamètre.
Inclut: Montage, connexion et contrôle de son bon fonctionnement.
Critère pour le métré: Nombre d'unités prévues, selon documentation graphique du Projet.
Critère pour le mémoire: On mesurera le nombre d'unités réellement exécutées selon les spécifications du Projet.

| Code | U | Désignation | Quantité | Prix | Montant |
|---|---|---|---|---|---|
| mt47ped041b | U | Bouche de refoulement, en acier inoxydable AISI 316L, de 50 mm de longueur, avec filet de 40 mm de diamètre. (matériau) | 1.000 | 137639.32 | 137639.32 |
| mo008 | h | Compagnon professionnel III/CP2 plombier. (main-d'œuvre) | 0.296 | 1939.14 | 573.99 |
| mo107 | h | Ouvrier professionnel II/OP plombier. (main-d'œuvre) | 0.148 | 1207.61 | 178.73 |
| % | % | Frais de chantier des unités d'ouvrage | 2 % | 138392.04 | 2767.84 |
|  |  | Coûts directs |  |  | 141159.88 |
