# Plancher technique accessible "BUTECH"

- Propriété du fichier: CYPE INGENIEROS, S.A.
- Format: FIEBDC-3/2002
- Zone géographique: Côte d'Ivoire
- Coûts indirects: 3.00 %
- Frais généraux: 13.00 %
- Bénéfice: 6.00 %
- TVA: 18.00 %

## A VRD et aménagements extérieurs

### AS Revêtement de sols extérieurs

#### ASP Planchers techniques

**ASP020** m² Plancher technique accessible "BUTECH", pour extérieur, composé de panneau autoportant pour le système de plancher technique accessible "BUTECH", de 443x443 mm et 24 mm d'épaisseur, classement 2/2/A/2, selon NF EN 12825, constitué d'un support de base de matériau porcelainé, de 10,5 mm d'épaisseur, une couche de finition en grès porcelainé Porcelanosa, série Arizona, couleur Antracita, finition antiglissant, "BUTECH", "PORCELANOSA GRUPO", de 443x443 mm et 10,5 mm d'épaisseur, et une maille de fibre ignifuge disposée entre deux pièces, adhérée avec des résines synthétiques, pour garantir la raideur de l'ensemble, appuyés sur pieds réglables en polypropylène avec charge minérale, de couleur noir, avec base arrondie, pour des hauteurs comprises entre 55 et 75 mm.
Fourniture et mise en place d'un plancher technique accessible, pour extérieur, constitué de panneau autoportant pour le système de plancher technique accessible "BUTECH", de 443x443 mm et 24 mm d'épaisseur, classement 2/2/A/2, selon NF EN 12825, constitué d'un support de base de matériau porcelainé, de 10,5 mm d'épaisseur, une couche de finition en grès porcelainé Porcelanosa, série Arizona, couleur Antracita, finition antiglissant, "BUTECH", "PORCELANOSA GRUPO", de 443x443 mm et 10,5 mm d'épaisseur, et une maille de fibre ignifuge disposée entre deux pièces, adhérée avec des résines synthétiques, pour garantir la raideur de l'ensemble, appuyés sur pieds réglables en polypropylène avec charge minérale, de couleur noir, avec base arrondie, pour des hauteurs comprises entre 55 et 75 mm, fixés à la surface d'appui avec mastic. Comprend la préparation de la surface d'appui des piédestaux par aspiration et le nettoyage des restes d'ouvrage, l'implantation et la fixation des piédestaux au plancher avec un mastic en polyuréthane P-404 "BUTECH" appliqué au pistolet. Totalement monté.
Inclut: Implantation des axes des piédestaux et marquage des niveaux. Mise en place, nivellement et fixation des piédestaux. Mise en place et fixation des panneaux.
Critère de métré de projet: Surface utile, mesurée selon documentation graphique du Projet. Le métré par ruptures et recoupes n'a pas été incrémentée 5% de pièces de plus a été considéré dans la décomposition.
Critère de mesure de l'ouvrage: On mesurera la surface réellement exécutée selon les spécifications du Projet.

| Code | U | Désignation | Quantité | Prix | Montant |
|---|---|---|---|---|---|
| mt12pct030aa | U | Pied réglable en polypropylène avec charge minérale, de couleur noir, avec base arrondie, pour des hauteurs comprises entre 55 et 75 mm. (matériau) | 6.000 | 5.63 | 33.78 |
| mt12sbs100 | U | Cartouche de 310 cm³ de mastic en polyuréthane P-404 "BUTECH". (matériau) | 0.540 | 4.95 | 2.67 |
| mt12sbs020aaad | m² | Panneau autoportant pour le système de plancher technique accessible "BUTECH", de 443x443 mm et 24 mm d'épaisseur, classement 2/2/A/2, selon NF EN 12825, constitué d'un support de base de matériau porcelainé, de 10,5 mm d'épaisseur, une couche de finition en grès porcelainé Porcelanosa, série Arizona, couleur Antracita, finition antiglissant, "BUTECH", "PORCELANOSA GRUPO", de 443x443 mm et 10,5 mm d'épaisseur, et une maille de fibre ignifuge disposée entre deux pièces, adhérée avec des résines synthétiques, pour garantir la raideur de l'ensemble. (matériau) | 1.050 | 72.46 | 76.08 |
| mo011 | h | Compagnon professionnel III/CP2 monteur. (main-d'œuvre) | 0.403 | 1.57 | 0.63 |
| mo080 | h | Ouvrier professionnel II/OP monteur. (main-d'œuvre) | 0.403 | 0.96 | 0.39 |
| % | % | Coûts directs complémentaires | 2 % | 113.55 | 2.27 |
|  |  | Coûts directs |  |  | 115.82 |
