# Compactage mécanique d'un fond d'excavation

- Propriété du fichier: CYPE INGENIEROS, S.A.
- Format: FIEBDC-3/2002
- Zone géographique: Côte d'Ivoire
- Devise: XOF
- Coûts indirects: 3.00 %
- Frais généraux: 13.00 %
- Bénéfice: 6.00 %
- TVA: 18.00 %

## A VRD et aménagements extérieurs

### AT Terrassement

#### ATR Remblais et compactages

**ATR110** m² Compactage mécanique d'un fond d'excavation.
Compactage mécanique d'un fond d'excavation, avec pilonneuse vibrante à guidage manuel, jusqu'à atteindre une densité sèche au moins égale à 95% de la maximale obtenue par essai Proctor Modifié.
Critère d'évaluation économique: Le prix ne comprend pas la réalisation de l'essai Proctor Modifié.
Inclut: Emplacement des points topographiques. Descente de la machine au fond de l'excavation. Humectage des terres. Compactage. Enlèvement de la machine du fond de l'excavation.
Critère pour le métré: Surface mesurée selon documentation graphique du Projet.
Critère pour le mémoire: On mesurera, en profil compacté, la surface réellement exécutée selon les spécifications du Projet, sans inclure les augmentations par excès d'excavation non autorisés.

| Code | U | Désignation | Quantité | Prix | Montant |
|---|---|---|---|---|---|
| mq02rop020 | h | Pilonneuse vibrante à guidage manuel, de 80 kg, avec plaque de 30x30 cm. (matériel) | 0.210 | 1838.52 | 386.09 |
| mq02cia020j | h | Camion citerne, de 8 m³ de capacité. (matériel) | 0.005 | 55765.20 | 278.83 |
| mo113 | h | Ouvrier d'exécution I/OE1 construction. (main-d'œuvre) | 0.221 | 1126.11 | 248.87 |
| % | % | Frais de chantier des unités d'ouvrage | 2 % | 913.79 | 18.28 |
|  |  | Coûts directs |  |  | 932.07 |
