# Linteau métallique en tôle d'acier S275JR de 2,5 mm d'épaisseur, de 220 mm de largeur, finition laqué avec peinture en polyester pour extérieurs

- Propriété du fichier: CYPE INGENIEROS, S.A.
- Format: FIEBDC-3/2002
- Zone géographique: Côte d'Ivoire
- Coûts indirects: 3.00 %
- Frais généraux: 13.00 %
- Bénéfice: 6.00 %
- TVA: 18.00 %

## E Enveloppe et finition extérieure

### EC Éléments complémentaires de façade

#### ECL Linteaux

**ECL030** m Linteau métallique en tôle d'acier S275JR de 2,5 mm d'épaisseur, de 220 mm de largeur, finition laqué avec peinture en polyester pour extérieurs.
Fourniture et montage de linteau métallique en tôle d'acier S275JR de 2,5 mm d'épaisseur, de 220 mm de largeur, finition laqué avec peinture en polyester pour extérieurs. Comprend tirants de platine et visserie, mise en place sur les jambages de la baie et réparation sur chantier des défauts causés au profilé, pour des raisons de transport, de manipulation ou de montage, avec le même degré de préparation de surface et de finition.
Inclut: Implantation du niveau d'appui des éléments. Nettoyage et préparation du plan d'appui du système. Mise en place et fixation provisoire du linteau. Aplomb et nivellement. Exécution des assemblages. Réparation des défauts superficiels.
Critère de métré de projet: Longueur mesurée aux axes, selon documentation graphique du Projet.
Critère de mesure de l'ouvrage: On mesurera, aux axes, la longueur réellement exécutée selon les spécifications du Projet.

| Code | U | Désignation | Quantité | Prix | Montant |
|---|---|---|---|---|---|
| mt20dah010e | m | Linteau métallique en tôle d'acier S275JR de 2,5 mm d'épaisseur, de 220 mm de largeur, finition laqué avec peinture en polyester pour extérieurs. Comprend tirants de platine et visserie. (matériau) | 1.000 | 42.81 | 42.81 |
| op00ciz010 |  | Cisaille. | 1.000 | 0.00 | 0.00 |
| mo019 | h | Compagnon professionnel III/CP2 VRD espaces privés. (main-d'œuvre) | 0.203 | 1.38 | 0.28 |
| mo111 | h | Ouvrier d'exécution I/OE1 VRD espaces privés. (main-d'œuvre) | 0.203 | 0.80 | 0.16 |
| % | % | Coûts directs complémentaires | 2 % | 43.25 | 0.87 |
|  |  | Coûts directs |  |  | 44.12 |
