# Démontage de structure métallique et plaques translucides d'un lanterneau à quatre pans de 3 à 8 m de portée maximum

- Propriété du fichier: CYPE INGENIEROS, S.A.
- Format: FIEBDC-3/2002
- Zone géographique: Côte d'Ivoire
- Coûts indirects: 3.00 %
- Frais généraux: 13.00 %
- Bénéfice: 6.00 %
- TVA: 18.00 %

## E Enveloppe et finition extérieure

### EM Menuiseries extérieures

#### EMD Démolition

**EMD160** m² Démontage de structure métallique et plaques translucides d'un lanterneau à quatre pans de 3 à 8 m de portée maximum, avec équipement oxycoupant, et charge manuelle des décombres dans le camion ou la benne.
Démontage de structure métallique et plaques translucides d'un lanterneau à quatre pans de 3 à 8 m de portée maximum, avec équipement oxycoupant, sans affecter stabilité des éléments constructifs contigus. Comprend le nettoyage, l'entassement, le retrait et la charge manuelle des décombres dans le camion ou la benne.
Inclut: Démontage des éléments. Fragmentation des décombres en pièces maniables. Enlèvement et entassement du matériau démonté. Charge du matériau démonté et des restes d'ouvrage dans le camion ou la benne.
Critère de métré de projet: Surface mesurée selon documentation graphique du Projet.
Critère de mesure de l'ouvrage: On mesurera la surface réellement démontée selon les spécifications du Projet.

| Code | U | Désignation | Quantité | Prix | Montant |
|---|---|---|---|---|---|
| mq08sol010 | h | Équipement d'oxycoupage, avec acétylène comme combustible et oxygène comme comburant. (matériel) | 0.233 | 4.91 | 1.14 |
| mo018 | h | Compagnon professionnel III/CP2 soudeur. (main-d'œuvre) | 0.268 | 1.40 | 0.38 |
| mo111 | h | Ouvrier d'exécution I/OE1 VRD espaces privés. (main-d'œuvre) | 0.201 | 0.80 | 0.16 |
| % | % | Coûts directs complémentaires | 2 % | 1.68 | 0.03 |
|  |  | Coûts directs |  |  | 1.71 |
