# Système "MasterSeal Roof 2160 "BASF" d'étanchéité liquide de toitures

- Propriété du fichier: CYPE INGENIEROS, S.A.
- Format: FIEBDC-3/2002
- Zone géographique: Côte d'Ivoire
- Devise: XOF
- Coûts indirects: 3.00 %
- Frais généraux: 13.00 %
- Bénéfice: 6.00 %
- TVA: 18.00 %

## E Enveloppe et finition extérieure

### ET Couvertures de toitures terrasses

#### ETS Systèmes

**ETS050** m² Système "MasterSeal Roof 2160 "BASF" d'étanchéité liquide de toitures, visible, de 2 à 2,5 mm d'épaisseur totale, sur surface support cémenteuse, constitué d'impression transparente, MasterTop P 621 "BASF", appliquée avec brosse, rouleau ou pistolet, et saupoudrage postérieur de granulats de quartz, MasterTop F5 "BASF", imperméabilisant liquide, MasterSeal M 860 "BASF", de couleur grise, appliqué et étendu avec une truelle dentée; et couche de finition avec scellant couleur à choisir, MasterSeal TC 259 "BASF", appliquée au pinceau, au rouleau ou au pistolet.
Système "MasterSeal Roof 2160 "BASF" d'étanchéité liquide de toitures, visible, de 2 à 2,5 mm d'épaisseur totale, sur surface support cémenteuse, constitué d'impression transparente, MasterTop P 621 "BASF", appliquée avec brosse, rouleau ou pistolet, et saupoudrage postérieur de granulats de quartz, MasterTop F5 "BASF", imperméabilisant liquide, MasterSeal M 860 "BASF", de couleur grise, appliqué et étendu avec une truelle dentée; et couche de finition avec scellant couleur à choisir, MasterSeal TC 259 "BASF", appliquée au pinceau, au rouleau ou au pistolet.
Inclut: Nettoyage de la surface support. Application de la couche d'apprêt. Saupoudrage de granulat de silice. Résolution des points singuliers. Application de l'imperméabilisant. Application de la couche de scellage.
Critère de métré de projet: Surface mesurée en projection horizontale, selon documentation graphique du Projet, à partir des faces intérieures des parapets ou des acrotères qui la délimitent.
Critère de mesure de l'ouvrage: On mesurera, en projection horizontale, la surface réellement exécutée selon les spécifications du Projet, à partir des faces intérieures des parapets ou des acrotères qui la délimitent.

| Code | U | Désignation | Quantité | Prix | Montant |
|---|---|---|---|---|---|
| mt15bas120a | kg | Impression transparente, MasterTop P 621 "BASF", à deux composants à base de résine époxy sans solvants, à appliquer sur surface support cémenteuse. (matériau) | 0.300 | 11739.63 | 3521.89 |
| mt15bas130c | kg | Granulat de quartz naturel, MasterTop F5 "BASF", de granulométrie comprise entre 0,4 et 1,0 mm, à utiliser comme charge minérale en combinaison avec des résines époxy ou polyuréthane. (matériau) | 1.000 | 437.11 | 437.11 |
| mt15bas165a | kg | Imperméabilisant liquide, MasterSeal M 860 "BASF", de couleur grise, à deux composants à base de résine polyurée sans solvants et pigments, perméable à la vapeur d'eau, avec dureté Shore A approchée de 75, selon NF EN ISO 868 et élongation à la rupture >= 700%, selon NF EN ISO 8339, à appliquer avec une truelle dentée, pour former une membrane imperméable dans les toitures terrasses ou inclinées, selon NF EN 13813. (matériau) | 1.500 | 9319.89 | 13979.84 |
| mt15bas150d | kg | Scellant couleur à choisir, MasterSeal TC 259 "BASF", composé de polyuréthane aliphatique monocomposant et dissolvants, avec résistance aux rayons UV, à appliquer comme couche de finition élastique pour la protection face aux intempéries, dans le système MasterSeal Roof d'imperméabilisation visible de toitures. (matériau) | 0.200 | 11068.35 | 2213.67 |
| op00tal020 |  | Malaxeur éléctrique. | 1.000 | 0.00 | 0.00 |
| mo032 | h | Compagnon professionnel III/CP2 poseur de produits imperméabilisants. (main-d'œuvre) | 0.483 | 1180.93 | 570.39 |
| mo070 | h | Ouvrier professionnel II/OP poseur de produits imperméabilisants. (main-d'œuvre) | 0.483 | 752.89 | 363.65 |
| % | % | Coûts directs complémentaires | 2 % | 21086.55 | 421.73 |
|  |  | Coûts directs |  |  | 21508.28 |
