# Entrée d'air, pour toiture inclinée, avec une pente supérieure à 15%. Comprend les accessoires de fixation

- Propriété du fichier: CYPE INGENIEROS, S.A.
- Format: FIEBDC-3/2002
- Zone géographique: Côte d'Ivoire
- Devise: XOF
- Coûts indirects: 3.00 %
- Frais généraux: 13.00 %
- Bénéfice: 6.00 %
- TVA: 18.00 %

## E Enveloppe et finition extérieure

### EU Couvertures de toitures inclinées

#### EUB Bardeaux bitumés

**EUB040** U Entrée d'air, pour toiture inclinée, avec une pente supérieure à 15%. Comprend les accessoires de fixation.
Entrée d'air, pour toiture inclinée, avec une pente supérieure à 15%. Comprend les accessoires de fixation.
Inclut: Impression de la surface support de la couverture, en périphérie et aux points singuliers. Mise en place des bardeaux bitumés par clouage.
Critère de métré de projet: Nombre d'unités prévues, selon documentation graphique du Projet.
Critère de mesure de l'ouvrage: On mesurera le nombre d'unités réellement exécutées selon les spécifications du Projet.

| Code | U | Désignation | Quantité | Prix | Montant |
|---|---|---|---|---|---|
| mt13tag020a | U | Entrée d'air. (matériau) | 1.000 | 9865.58 | 9865.58 |
| mt13piz050 | kg | Éléments de fixation en acier inoxydable (clous, crochets, pointes, etc.). (matériau) | 0.050 | 2669.52 | 133.48 |
| mo020 | h | Compagnon professionnel III/CP2 construction. (main-d'œuvre) | 0.114 | 1180.93 | 134.63 |
| mo077 | h | Ouvrier professionnel II/OP construction. (main-d'œuvre) | 0.057 | 752.89 | 42.91 |
| % | % | Frais de chantier des unités d'ouvrage | 2 % | 10176.60 | 203.53 |
|  |  | Coûts directs |  |  | 10380.13 |
