# Réalisation d'une ouverture intérieure

- Propriété du fichier: CYPE INGENIEROS, S.A.
- Format: FIEBDC-3/2002
- Zone géographique: Côte d'Ivoire
- Devise: XOF
- Coûts indirects: 3.00 %
- Frais généraux: 13.00 %
- Bénéfice: 6.00 %
- TVA: 18.00 %

## F Aménagements et finitions

### FC Cloisons

#### FCD Démolition

**FCD040** m² Réalisation d'une ouverture intérieure, provisoire, dans une cloison intérieure en maçonnerie visible, constituée de bloc de béton de 20 cm d'épaisseur, avec des moyens manuels, sans affecter la stabilité de la cloison ou des éléments constructifs contigus, en laissant les matériaux en quinconce pour faciliter postérieurement l'appareillage avec la nouvelle maçonnerie, et chargement manuel dans le camion ou la benne.
Réalisation d'une ouverture intérieure, provisoire, dans une cloison intérieure en maçonnerie visible, constituée de bloc de béton de 20 cm d'épaisseur, avec des moyens manuels, sans affecter la stabilité de la cloison ou des éléments constructifs contigus, en laissant les matériaux en quinconce pour faciliter postérieurement l'appareillage avec la nouvelle maçonnerie, et chargement manuel dans le camion ou la benne.
Inclut: Implantation de l'ouverture dans le parement. Démolition de l'élément. Fragmentation des décombres en pièces maniables. Retrait et stockage des décombres. Nettoyage des restes d'ouvrage. Chargement manuel des décombres dans le camion ou la benne.
Critère de métré de projet: Surface mesurée selon documentation graphique du Projet.
Critère de mesure de l'ouvrage: On mesurera la surface réellement démolie selon les spécifications du Projet.
Critère d'évaluation économique: Le prix comprend le démontage préalable des cadres et des vantaux de la menuiserie, des accessoires et de l'apareillage électrique existant, pour la remise en place postérieure, mais il ne comprend ni le montage et le démontage de l'étai de la baie ni la mise en place de linteaux.

| Code | U | Désignation | Quantité | Prix | Montant |
|---|---|---|---|---|---|
| mo113 | h | Ouvrier d'exécution I/OE1 construction. (main-d'œuvre) | 0.660 | 722.36 | 476.76 |
| % | % | Frais de chantier des unités d'ouvrage | 2 % | 476.76 | 9.54 |
|  |  | Coûts directs |  |  | 486.30 |
