# Fermeture de la gaine d'ascenseur par le système Shaftwall W 634 E

- Propriété du fichier: CYPE INGENIEROS, S.A.
- Format: FIEBDC-3/2002
- Zone géographique: Côte d'Ivoire
- Coûts indirects: 3.00 %
- Frais généraux: 13.00 %
- Bénéfice: 6.00 %
- TVA: 18.00 %

## F Aménagements et finitions

### FC Cloisons

#### FCO Plaques de plâtre sur ossature métallique

**FCO060** m² Fermeture de la gaine d'ascenseur par le système Shaftwall W 634 E, de cloison spéciale (20+146+15 + 48+15+15)/600 LM - (CT 146 + 48) (1 massive (DF H2) et 3 coupe-feu (DF)), avec plaques de plâtre, sur bandes acoustiques "KNAUF", placées à la base de la cloison, formé d'une ossature double, de montants type CT 146 et montants type standard avec disposition normale "N"; isolation entre les montants de type CT avec panneau semi-rigide en laine minérale, épaisseur 45 mm, et entre les montants de type standard avec panneau semi-rigide en laine minérale, épaisseur 45 mm; 259 mm d'épaisseur totale.
Fourniture et montage de fermeture de la gaine d'ascenseur par le système Shaftwall W 634 E de cloison spéciale, de 2,55 m de hauteur maximale et 259 mm d'épaisseur totale, sur bandes acoustiques "KNAUF", placées à la base de la cloison, formé d'une ossature double, de profilés en tôle d'acier galvanisé de 146 et 48 mm de largeur, à base de montants type CT 146 et montants type standard avec disposition normale "N" (éléments verticaux), séparés de 600 mm entre eux, et rails (éléments horizontaux), pour recevoir un total de 4 plaques de plâtre: une plaque type massive (DF H2) sur une face, une plaque type coupe-feu (F) entre les montants type CT et les montants standard, et deux plaques type coupe-feu (F) sur l'autre face; isolation entre les montants de type CT avec panneau semi-rigide en laine minérale, épaisseur 45 mm, et entre les montants de type standard avec panneau semi-rigide en laine minérale, épaisseur 45 mm. Comprend implantation des profilés, des zones de passage et des ouvertures; mise en place sur tout le périmètre de rubans et de bandes étanches, sur la surface d'appui ou de contact des profilés avec les parements; ancrages des rails et des montants métalliques; découpe et fixation des plaques par vissage; traitement des zones de passage et des ouvertures; réalisation des angles; traitement des joints avec pâte et bande à joints; placement des coffrets pour l'hébergement des mécanismes électriques et pour le passage des installations, implantation préalable de leur emplacement sur les plaques et perforation de celles-ci, et nettoyage final. Totalement terminé et prêt pour impression, peinture ou revêtement.
Inclut: Implantation et tracé sur les planchers inférieur et supérieur des cloisons à réaliser. Mise en place d'une bande d'étanchéité et des rails inférieurs de la première trame, sur un revêtement terminé ou une base d'assise. Mise en place d'une bande d'étanchéité et des rails supérieurs de la première trame, sous planchers. Mise en place et fixation des montants de la première trame sur les éléments horizontaux. Montage des plaques intérieures, entre les profilés des montants de la première trame. Mise en place des panneaux de laine minérale, entre les montants de la première trame. Montage de la plaque intermédiaire, avec des fixations mécaniques. Mise en place d'une bande d'étanchéité et des rails inférieurs de la seconde trame, sur un revêtement terminé ou une base d'assise. Mise en place d'une bande d'étanchéité et des rails supérieurs de la seconde trame, sous planchers. Mise en place et fixation des montants de la seconde trame sur les éléments horizontaux. Mise en place des panneaux de laine minérale, entre les montants de la seconde trame. Fermeture de la seconde face avec des plaques, à l'aide de fixations mécaniques. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12pck020d | m | Bande acoustique de dilatation "KNAUF" de 95 mm de largeur. (matériau) | 1.200 | 0.65 | 0.78 |
| mt12sak030c | m | Profilé en U CT 148 "KNAUF", en acier galvanisé, selon NF DTU 25.41 P1-2 et NF EN 14195. (matériau) | 0.700 | 12.84 | 8.99 |
| mt12psg220 | U | Fixation composée d'une cheville et d'une vis 5x27. (matériau) | 1.600 | 0.08 | 0.13 |
| mt12sak020c | m | Montant CT 146 "KNAUF", en acier galvanisé, selon NF DTU 25.41 P1-2 et NF EN 14195. (matériau) | 2.000 | 19.94 | 39.88 |
| mt12sak010a | m² | Plaque de plâtre DF H2 / NF EN 520 - 600 / 3000 / 20 / bord carré, massive "KNAUF", Euroclasse A2-s1,d0 de réaction au feu. (matériau) | 1.000 | 12.34 | 12.34 |
| mt16lra060a | m² | Panneau semi-rigide en laine minérale, épaisseur 45 mm, selon NF EN 13162. (matériau) | 1.050 | 3.38 | 3.55 |
| mt12ppk010h | m² | Plaque de plâtre DF / NF EN 520 - 1200 / longueur / 15 / bord affiné, coupe-feu "KNAUF". (matériau) | 1.000 | 10.85 | 10.85 |
| mt12ptk010dd | U | Vis autoforeuse TB "KNAUF" 3,5x25. (matériau) | 15.000 | 0.02 | 0.30 |
| mt12pck020a | m | Bande acoustique de dilatation "KNAUF" de 30 mm de largeur. (matériau) | 1.200 | 0.21 | 0.25 |
| mt12pfk020c | m | Profilé en U 48/30 "KNAUF" en acier galvanisé, selon NF DTU 25.41 P1-2 et NF EN 14195. (matériau) | 0.700 | 1.51 | 1.06 |
| mt12psg220 | U | Fixation composée d'une cheville et d'une vis 5x27. | 1.600 | 0.08 | 0.13 |
| mt12pfk010c | m | Montant 48/35 "KNAUF" en acier galvanisé, selon NF DTU 25.41 P1-2 et NF EN 14195. (matériau) | 2.000 | 2.03 | 4.06 |
| mt16lra060a | m² | Panneau semi-rigide en laine minérale, épaisseur 45 mm, selon NF EN 13162. | 1.050 | 3.38 | 3.55 |
| mt12ppk010h | m² | Plaque de plâtre DF / NF EN 520 - 1200 / longueur / 15 / bord affiné, coupe-feu "KNAUF". | 2.000 | 10.85 | 21.70 |
| mt12ptk010cd | U | Vis autoforeuse TN "KNAUF" 3,5x25. (matériau) | 8.000 | 0.01 | 0.08 |
| mt12ptk010cg | U | Vis autoforeuse TN "KNAUF" 3,5x45. (matériau) | 15.000 | 0.02 | 0.30 |
| mt12ptk010ch | U | Vis autoforeuse TN "KNAUF" 3,9x55. (matériau) | 15.000 | 0.02 | 0.30 |
| mt12pik010b | kg | Pâte de joints Jointfiller F-1 GLS "KNAUF", selon NF EN 13963. (matériau) | 1.400 | 1.75 | 2.45 |
| mt12pck010a | m | Bande de joints "KNAUF" de 50 mm de largeur. (matériau) | 1.600 | 0.04 | 0.06 |
| op00ato010 |  | Tournevis. | 1.000 | 0.00 | 0.00 |
| op00fre010 |  | Fraiseuse. | 1.000 | 0.00 | 0.00 |
| mo053 | h | Compagnon professionnel III/CP2 plaquiste. (main-d'œuvre) | 0.720 | 1.57 | 1.13 |
| mo100 | h | Ouvrier professionnel II/OP plaquiste. (main-d'œuvre) | 0.720 | 0.96 | 0.69 |
| % | % | Coûts directs complémentaires | 2 % | 112.58 | 2.25 |
|  |  | Coûts directs |  |  | 114.83 |
