# Isolation thermique sous plancher, avec du mortier projeté

- Propriété du fichier: CYPE INGENIEROS, S.A.
- Format: FIEBDC-3/2002
- Zone géographique: Côte d'Ivoire
- Devise: XOF
- Coûts indirects: 3.00 %
- Frais généraux: 13.00 %
- Bénéfice: 6.00 %
- TVA: 18.00 %

## F Aménagements et finitions

### FI Isolations intérieures

#### FIF Planchers

**FIF020** m² Isolation thermique sous plancher, avec du mortier projeté.
Isolation thermique sous plancher, avec du mortier de laine de roche, isolation thermique et acoustique, application mécanique.
Inclut: Protection des éléments du contour qui pourraient être affectés pendant les travaux de projection de l'isolant. Application du mortier thermo-isolant.
Critère pour le métré: Surface mesurée selon documentation graphique du Projet.
Critère pour le mémoire: On mesurera la surface réellement exécutée selon les spécifications du Projet.

| Code | U | Désignation | Quantité | Prix | Montant |
|---|---|---|---|---|---|
| mt16lri025b | kg | Mortier de laine de roche, isolation thermique et acoustique, composé de laine de roche, ciment et additifs, à appliquer par projection mécanique. (matériau) | 6.300 | 1927.61 | 12143.94 |
| mq08mpa030 | h | Matériel pour projection de produits isolants. (matériel) | 0.205 | 8010.68 | 1642.19 |
| mo030 | h | Compagnon professionnel III/CP2 poseur d'isolants en vrac ou en mousse. (main-d'œuvre) | 0.105 | 1887.12 | 198.15 |
| mo068 | h | Ouvrier professionnel II/OP poseur d'isolants en vrac ou en mousse. (main-d'œuvre) | 0.105 | 1209.92 | 127.04 |
| % | % | Frais de chantier des unités d'ouvrage | 2 % | 14111.32 | 282.23 |
|  |  | Coûts directs |  |  | 14393.55 |
