# Isolation thermo-acoustique des chapes flottantes

- Propriété du fichier: CYPE INGENIEROS, S.A.
- Format: FIEBDC-3/2002
- Zone géographique: Côte d'Ivoire
- Devise: XOF
- Coûts indirects: 3.00 %
- Frais généraux: 13.00 %
- Bénéfice: 6.00 %
- TVA: 18.00 %

## F Aménagements et finitions

### FI Isolations intérieures

#### FIH Chapes flottantes

**FIH010** m² Isolation thermo-acoustique des chapes flottantes, constituée de panneau rigide en laine minérale, selon NF EN 13162, non revêtu, de 50 mm d'épaisseur, résistance thermique 1,4 m²K/W, conductivité thermique 0,035 W/(mK), placé bord à bord, simplement appuyé, recouvert avec film de polyéthylène de 0,2 mm d'épaisseur et désolidarisation périmétrique réalisée avec le même matériau isolant, préparé pour recevoir une chape de mortier ou de béton. Comprend la bande autoadhésive pour scellage de joints.
Isolation thermo-acoustique des chapes flottantes, constituée de panneau rigide en laine minérale, selon NF EN 13162, non revêtu, de 50 mm d'épaisseur, résistance thermique 1,4 m²K/W, conductivité thermique 0,035 W/(mK), placé bord à bord, simplement appuyé, recouvert avec film de polyéthylène de 0,2 mm d'épaisseur et désolidarisation périmétrique réalisée avec le même matériau isolant, préparé pour recevoir une chape de mortier ou de béton. Comprend la bande autoadhésive pour scellage de joints.
Inclut: Nettoyage et préparation de la surface support. Implantation et découpe de l'isolant. Mise en place de l'isolant. Mise en place du film en polyéthylène. Scellage des joints du film de polyéthylène.
Critère de métré de projet: Surface mesurée selon documentation graphique du Projet.
Critère de mesure de l'ouvrage: On mesurera la surface réellement exécutée selon les spécifications du Projet.

| Code | U | Désignation | Quantité | Prix | Montant |
|---|---|---|---|---|---|
| mt16lra010c | m² | Panneau rigide en laine minérale, selon NF EN 13162, non revêtu, de 50 mm d'épaisseur, résistance thermique 1,4 m²K/W, conductivité thermique 0,035 W/(mK). (matériau) | 1.100 | 12364.16 | 13600.58 |
| mt16png010d | m² | Film de polyéthylène de 0,2 mm d'épaisseur et 184 g/m² de masse surfacique. (matériau) | 1.100 | 320.03 | 352.03 |
| mt16aaa030 | m | Ruban autoadhésif pour le scellage des joints. (matériau) | 0.250 | 234.17 | 58.54 |
| mo054 | h | Compagnon professionnel III/CP2 poseur d'isolants rigides ou flexibles. (main-d'œuvre) | 0.091 | 1215.93 | 110.65 |
| mo101 | h | Ouvrier professionnel II/OP poseur d'isolants rigides ou flexibles. (main-d'œuvre) | 0.091 | 752.89 | 68.51 |
| % | % | Frais de chantier des unités d'ouvrage | 2 % | 14190.31 | 283.81 |
|  |  | Coûts directs |  |  | 14474.12 |
