# Plafond suspendu démontable

- Propriété du fichier: CYPE INGENIEROS, S.A.
- Format: FIEBDC-3/2002
- Zone géographique: Côte d'Ivoire
- Coûts indirects: 3.00 %
- Frais généraux: 13.00 %
- Bénéfice: 6.00 %
- TVA: 18.00 %

## F Aménagements et finitions

### FL Revêtements de plafonds

#### FLE Plafonds suspendus démontables

**FLE060** m² Plafond suspendu démontable, situé à une hauteur inférieure à 4 m, acoustique, système Placo Natura Activ'Air "PLACO", constitué de plaque perforée de plâtre, avec technologie Activ'Air, gamme Gyptone modèle Line type 4 Activ'Air "PLACO", de 600x600 mm et 10 mm d'épaisseur, avec des profilés semi-occultés.
Fourniture et montage d'un plafond suspendu démontable, situé à une hauteur inférieure à 4 m, acoustique, système Placo Natura Activ'Air "PLACO", constitué de plaque perforée de plâtre, avec technologie Activ'Air, gamme Gyptone modèle Line type 4 Activ'Air "PLACO", de 600x600 mm et 10 mm d'épaisseur, appuyée sur profilés semi-occultés avec semelle de 15 mm de largeur, et rainures élargies, suspendue au plafond à l'aide de profilés en acier galvanisé, de couleur blanc, comprenant profilé métallique angulaire Quick-lock "PLACO", de 3000 mm de longueur et 22x22 mm de section, profilé métallique primaire Quick-lock "PLACO", de 3600 mm de longueur et 15x38 mm de section, profilé métallique secondaire Quick-lock "PLACO", de 1200 mm de longueur et 15x38 mm de section et profilé métallique secondaire Quick-lock "PLACO", de 600 mm de longueur et 15x38 mm de section, fixés au plafond à l'aide d'une tige lisse réglable de 4 mm de diamètre et de crochets rapide Quick-lock "PLACO". Comprend les accessoires de fixation, complètement installé.
Inclut: Implantation des axes de l'ossature modulaire. Nivellement et mise en place des profilés angulaires. Implantation des profilés primaires de l'ossature. Signalisation des points d'ancrage au plancher. Nivellement et suspension des profilés primaires et secondaires de l'ossature. Mise en place des plaques.
Critère de métré de projet: Surface mesurée entre les parements, selon documentation graphique du Projet, sans déduire les ouvertures pour les installations.
Critère de mesure de l'ouvrage: On mesurera la surface réellement exécutée selon les spécifications du Projet, sans décompter les ouvertures pour les installations.

| Code | U | Désignation | Quantité | Prix | Montant |
|---|---|---|---|---|---|
| mt12plp100a | m | Profilé métallique angulaire en acier galvanisé, Quick-lock "PLACO", couleur blanc, fabriqué par laminage à froid, de 3000 mm de longueur, 22x22 mm de section et 0,5 mm d'épaisseur, pour la réalisation de faux plafonds révisables, selon NF EN 13964. (matériau) | 0.500 | 1.32 | 0.66 |
| mt12ple100 | U | Tige lisse réglable avec crochet "PLACO", de 4 mm de diamètre et 1000 mm de longueur. (matériau) | 0.830 | 2.01 | 1.67 |
| mt12psg220 | U | Fixation composée d'une cheville et d'une vis 5x27. (matériau) | 0.830 | 0.08 | 0.07 |
| mt12ple090 | U | Pièce à accroche rapide Quick-lock "PLACO". (matériau) | 0.830 | 1.38 | 1.15 |
| mt12plp090c | m | Profilé métallique primaire en acier galvanisé, Quick-lock "PLACO" couleur blanc, fabriqué par laminage à froid, de 3600 mm de longueur, 15x38 mm de section, pour la réalisation de faux plafonds révisables, selon NF EN 13964. (matériau) | 0.830 | 2.40 | 1.99 |
| mt12plp090f | m | Profilé métallique secondaire en acier galvanisé, Quick-lock "PLACO" couleur blanc, fabriqué par laminage à froid, de 1200 mm de longueur, 15x38 mm de section, pour la réalisation de faux plafonds révisables, selon NF EN 13964. (matériau) | 1.660 | 2.40 | 3.98 |
| mt12plp090i | m | Profilé métallique secondaire en acier galvanisé, Quick-lock "PLACO" couleur blanc, fabriqué par laminage à froid, de 600 mm de longueur, 15x38 mm de section, pour la réalisation de faux plafonds révisables, selon NF EN 13964. (matériau) | 0.830 | 2.40 | 1.99 |
| mt12plk030hbkb | m² | Plaque perforée de plâtre, avec technologie Activ'Air, gamme Gyptone modèle Line type 4 Activ'Air "PLACO", de 600x600 mm et 10 mm d'épaisseur, appuyée sur profilés semi-occultés avec semelle de 15 mm de largeur, et rainures élargies, selon NF EN 13964. (matériau) | 1.050 | 31.06 | 32.61 |
| op00fre010 |  | Fraiseuse. | 1.000 | 0.00 | 0.00 |
| op00ato010 |  | Tournevis. | 1.000 | 0.00 | 0.00 |
| mo015 | h | Compagnon professionnel III/CP2 monteur de faux plafonds en plaques de plâtre. (main-d'œuvre) | 0.276 | 1.57 | 0.43 |
| mo082 | h | Ouvrier professionnel II/OP monteur de faux plafonds en plaques de plâtre. (main-d'œuvre) | 0.276 | 0.96 | 0.26 |
| % | % | Coûts directs complémentaires | 2 % | 44.81 | 0.90 |
|  |  | Coûts directs |  |  | 45.71 |
