# Plafond suspendu démontable

- Propriété du fichier: CYPE INGENIEROS, S.A.
- Format: FIEBDC-3/2002
- Zone géographique: Côte d'Ivoire
- Coûts indirects: 3.00 %
- Frais généraux: 13.00 %
- Bénéfice: 6.00 %
- TVA: 18.00 %

## F Aménagements et finitions

### FL Revêtements de plafonds

#### FLE Plafonds suspendus démontables

**FLE120** m² Plafond suspendu démontable, situé à une hauteur inférieure à 4 m, Ras "KNAUF", constitué de bacs d'acier galvanisé prélaqué finition perforé, couleur blanc, de 0,5 mm d'épaisseur, avec bord A Arasé, avec des profilés visible.
Fourniture et montage d'un plafond suspendu démontable, situé à une hauteur inférieure à 4 m, Ras "KNAUF", constitué de bacs d'acier galvanisé prélaqué finition perforé, couleur blanc, de 0,5 mm d'épaisseur, avec bord A Arasé, suspendus au plafond par des profilés visible, comprenant des profilés primaires, secondaires et angulaires d'arrêt fixé au plafond à l'aide de tiges et de crochets. Comprend les accessoires de fixation, complètement installé.
Inclut: Implantation des axes de l'ossature modulaire. Nivellement et mise en place des profilés angulaires. Implantation des profilés primaires de l'ossature. Signalisation des points d'ancrage au plancher. Nivellement et suspension des profilés primaires et secondaires de l'ossature. Mise en place des bacs.
Critère de métré de projet: Surface mesurée entre les parements, selon documentation graphique du Projet, sans déduire les ouvertures pour les installations.
Critère de mesure de l'ouvrage: On mesurera la surface réellement exécutée selon les spécifications du Projet, sans décompter les ouvertures pour les installations.

| Code | U | Désignation | Quantité | Prix | Montant |
|---|---|---|---|---|---|
| mt12pbk010ada | m² | Bac en acier galvanisé prélaqué "KNAUF" finition perforé, couleur blanc, de 0,5 mm d'épaisseur, avec bord A Arasé, pour plafonds révisables. (matériau) | 1.030 | 26.86 | 27.67 |
| mt12pfk060e | m | Profilé primaire EASY T - 24/38/3700 mm "KNAUF", couleur blanc, en acier galvanisé, selon NF EN 13964. (matériau) | 0.882 | 1.13 | 1.00 |
| mt12pfk060m | m | Profilé secondaire EASY T - 24/32/600 mm "KNAUF", couleur blanc, en acier galvanisé, selon NF EN 13964. (matériau) | 0.882 | 1.13 | 1.00 |
| mt12pfk060o | m | Profilé secondaire EASY T - 24/32/1200 mm "KNAUF", couleur blanc, en acier galvanisé, selon NF EN 13964. (matériau) | 1.753 | 1.13 | 1.98 |
| mt12pfk050b | m | Profilé angulaire EASY L - 25/25/3050 mm "KNAUF", couleur blanc, en acier galvanisé, selon NF EN 13964. (matériau) | 0.700 | 0.93 | 0.65 |
| mt12pek050a | U | Accroche Nonius "KNAUF", pour faux plafonds suspendus. (matériau) | 0.840 | 1.02 | 0.86 |
| mt12pek050b | U | Goupille Nonius "KNAUF", pour faux plafonds suspendus. (matériau) | 0.840 | 0.17 | 0.14 |
| mt12pek050c | U | Partie supérieure Nonius "KNAUF", 530/630, pour faux plafonds suspendus. (matériau) | 0.840 | 1.25 | 1.05 |
| mt12pek030 | U | Tige d'accroche "KNAUF" de 100 cm. (matériau) | 0.840 | 0.53 | 0.45 |
| mt12psg220 | U | Fixation composée d'une cheville et d'une vis 5x27. (matériau) | 0.840 | 0.08 | 0.07 |
| op00ato010 |  | Tournevis. | 1.000 | 0.00 | 0.00 |
| mo015 | h | Compagnon professionnel III/CP2 monteur de faux plafonds en plaques de plâtre. (main-d'œuvre) | 0.303 | 1.57 | 0.48 |
| mo082 | h | Ouvrier professionnel II/OP monteur de faux plafonds en plaques de plâtre. (main-d'œuvre) | 0.303 | 0.96 | 0.29 |
| % | % | Coûts directs complémentaires | 2 % | 35.64 | 0.71 |
|  |  | Coûts directs |  |  | 36.35 |
