# Plafond suspendu démontable

- Propriété du fichier: CYPE INGENIEROS, S.A.
- Format: FIEBDC-3/2002
- Zone géographique: Côte d'Ivoire
- Coûts indirects: 3.00 %
- Frais généraux: 13.00 %
- Bénéfice: 6.00 %
- TVA: 18.00 %

## F Aménagements et finitions

### FL Revêtements de plafonds

#### FLE Plafonds suspendus démontables

**FLE140** m² Plafond suspendu démontable, situé à une hauteur supérieure ou égale à 4 m, de bacs de grille métallique de maille 50x50 mm, autoportants, en acier galvanisé, modèle Steel Grid, couleur à choisir sur la carte RAL "BUTECH" "PORCELANOSA GRUPO", de 600x600 mm et 0,6 mm d'épaisseur.
Réalisation d'un plafond suspendu démontable, situé à une hauteur supérieure ou égale à 4 m, de bacs de grille métallique de maille 50x50 mm, autoportants, en acier galvanisé, modèle Steel Grid, couleur à choisir sur la carte RAL "BUTECH" "PORCELANOSA GRUPO", de 600x600 mm et 0,6 mm d'épaisseur, Euroclasse A-s2,d0 de réaction au feu, selon NF EN 13168, avec ossature visible de 15 mm de largeur de profilé, finition prélaquée en couleur acier et tiges de fixation. Complètement installé.
Inclut: Implantation des axes principaux de suspension. Fixation dans le plancher et aplomb des éléments de fixation. Alignement et nivellement des profilés d'arrêt latéral sur tout le contour. Disposition des grilles. Réalisation de vides pour la réception d'éventuels éléments d'ancrage et/ou d'installations.
Critère de métré de projet: Surface mesurée entre les parements, selon documentation graphique du Projet, sans déduire les ouvertures pour les installations.
Critère de mesure de l'ouvrage: On mesurera la surface réellement exécutée selon les spécifications du Projet, sans décompter les ouvertures pour les installations.

| Code | U | Désignation | Quantité | Prix | Montant |
|---|---|---|---|---|---|
| mt12pmb015a | m² | Faux plafond démontable constitué de bacs de grille métallique de maille 50x50 mm, autoportants, en acier galvanisé, modèle Steel Grid, couleur à choisir sur la carte RAL, "BUTECH" "PORCELANOSA GRUPO", de 600x600 mm et 0,6 mm d'épaisseur, et Euroclasse A-s2,d0 de réaction au feu, selon NF EN 13168; comprend le système de profilés visibles de 15 mm de largeur de profil, finition prélaqué en couleur acier et les tiges de fixation. (matériau) | 1.030 | 101.58 | 104.63 |
| op00ato010 |  | Tournevis. | 1.000 | 0.00 | 0.00 |
| mo015 | h | Compagnon professionnel III/CP2 monteur de faux plafonds en plaques de plâtre. (main-d'œuvre) | 0.303 | 1.57 | 0.48 |
| mo082 | h | Ouvrier professionnel II/OP monteur de faux plafonds en plaques de plâtre. (main-d'œuvre) | 0.303 | 0.96 | 0.29 |
| % | % | Coûts directs complémentaires | 2 % | 105.40 | 2.11 |
|  |  | Coûts directs |  |  | 107.51 |
