# Faux plafond continu

- Propriété du fichier: CYPE INGENIEROS, S.A.
- Format: FIEBDC-3/2002
- Zone géographique: Côte d'Ivoire
- Coûts indirects: 3.00 %
- Frais généraux: 13.00 %
- Bénéfice: 6.00 %
- TVA: 18.00 %

## F Aménagements et finitions

### FL Revêtements de plafonds

#### FLN Plafonds suspendus non démontables

**FLN080** m² Faux plafond continu, situé à une hauteur inférieure à 4 m, lisse K214.es "KNAUF" avec une structure métallique (25+25+54), avec résistance au feu EI 120, formé de deux spéciales Fireboard M-0 "KNAUF".
Fourniture et montage d'un faux plafond continu, situé à une hauteur inférieure à 4 m, lisse K214.es "KNAUF" (25+25+54), avec résistance au feu EI 120, formé de deux plaques de plâtre / NF EN 520 - 1200 / 2600 / 25 / bord carré, spéciales Fireboard M-0 "KNAUF" avec âme de plâtre et faces revêtues d'une lame en fibre de verre boulonnées à une structure métallique en acier galvanisé de guides primaires 60/27 mm séparées de 800 mm d'axe à axe et suspendues du plancher ou de l'élément porteur via ancrages directs tous les 700 mm, et guides secondaires fixées perpendiculairement aux profilés primaires via faîtes et mise en place avec une modulation maximale de 400 mm entre les axes, y compris les fixations, la visserie, la résolution du périmètres et des points particuliers, pâte à joints, bande de joints et les accessoires de montage. Totalement terminé et prêt à être imprimé et revêtu.
Inclut: Implantation des axes de la structure métallique. Nivellement et fixation du profilé en U sur le périmètre et mise en place de la bande acoustique de dilatation. Signalisation des points d'ancrage au plancher ou à l'élément support. Nivellement et suspension des profilés primaires et secondaires de la structure. Vissage et mise en place des plaques. Traitement des joints.
Critère de métré de projet: Surface mesurée entre les parements, selon documentation graphique du Projet, sans déduire les ouvertures pour les installations.
Critère de mesure de l'ouvrage: On mesurera la surface réellement exécutée selon les spécifications du Projet, sans déduire les ouvertures de surface inférieure à 1 m².

| Code | U | Désignation | Quantité | Prix | Montant |
|---|---|---|---|---|---|
| mt12pfk012a | m | Profilé U 30/30 en tôle d'acier galvanisé, systèmes "KNAUF", épaisseur 0,55 mm. (matériau) | 0.400 | 1.73 | 0.69 |
| mt12ptk030 | U | Fixation "KNAUF" pour béton. (matériau) | 2.400 | 0.27 | 0.65 |
| mt12pek020e | U | Ancrage direct de 125 mm pour pièce d'ossature 60/27, "KNAUF". (matériau) | 2.000 | 1.02 | 2.04 |
| mt12ptk010ab | U | Vis LN "KNAUF" 3,5x11. (matériau) | 4.000 | 0.05 | 0.20 |
| mt12pfk011a | m | Ossature 60/27 "KNAUF" en tôle d'acier galvanisé. (matériau) | 3.900 | 1.98 | 7.72 |
| mt12pek020k | U | Connecteur pour pièce d'ossature 60/27, "KNAUF". (matériau) | 0.800 | 0.59 | 0.47 |
| mt12pek020c | U | Faîte pour pièce d'ossature 60/27, "KNAUF". (matériau) | 3.400 | 0.73 | 2.48 |
| mt12pmk010c | m² | Plaque de plâtre / NF EN 520 - 1200 / 2600 / 25 / bord carré, spécial Fireboard M-0 "KNAUF" avec âme de plâtre et faces revêtues d'une lame en fibre de verre. (matériau) | 2.060 | 31.99 | 65.90 |
| mt12ptk010cf | U | Vis autoforeuse TN "KNAUF" 3,5x35. (matériau) | 20.000 | 0.01 | 0.20 |
| mt12ptk010ci | U | Vis autoforeuse TN "KNAUF" 4,2x70. (matériau) | 20.000 | 0.09 | 1.80 |
| mt12pck020b | m | Bande acoustique de dilatation "KNAUF" de 50 mm de largeur. (matériau) | 0.400 | 0.34 | 0.14 |
| mt12pmk012 | kg | Pâte pour joints Fireboard Spachtel "KNAUF", selon NF EN 13963. (matériau) | 0.120 | 1.52 | 0.18 |
| mt12pmk013 | m | Bande pour joints Fireboard "KNAUF". (matériau) | 1.300 | 0.05 | 0.07 |
| op00fre010 |  | Fraiseuse. | 1.000 | 0.00 | 0.00 |
| op00ato010 |  | Tournevis. | 1.000 | 0.00 | 0.00 |
| mo015 | h | Compagnon professionnel III/CP2 monteur de faux plafonds en plaques de plâtre. (main-d'œuvre) | 0.410 | 1.57 | 0.64 |
| mo082 | h | Ouvrier professionnel II/OP monteur de faux plafonds en plaques de plâtre. (main-d'œuvre) | 0.142 | 0.96 | 0.14 |
| % | % | Coûts directs complémentaires | 2 % | 83.32 | 1.67 |
|  |  | Coûts directs |  |  | 84.99 |
