# Faux plafond continu

- Propriété du fichier: CYPE INGENIEROS, S.A.
- Format: FIEBDC-3/2002
- Zone géographique: Côte d'Ivoire
- Coûts indirects: 3.00 %
- Frais généraux: 13.00 %
- Bénéfice: 6.00 %
- TVA: 18.00 %

## F Aménagements et finitions

### FL Revêtements de plafonds

#### FLN Plafonds suspendus non démontables

**FLN080** m² Faux plafond continu, situé à une hauteur inférieure à 4 m, lisse D114 "KNAUF" avec une structure métallique (12,5+47), formé d'une plaque de plâtre H / NF EN 520 - 1200 / longueur / 12,5 / bord affiné, imprégnée "KNAUF".
Fourniture et montage d'un faux plafond continu, situé à une hauteur inférieure à 4 m, lisse D114 "KNAUF" (12,5+47), formé d'une plaque de plâtre H / NF EN 520 - 1200 / longueur / 12,5 / bord affiné, imprégnée "KNAUF" boulonnée à une structure métallique en acier galvanisé de profilés primaires SR 47x25 mm séparés de 1000 mm d'axe à axe et suspendus du plancher ou de l'élément porteur via tiges filetées tous les 950 mm, et guides secondaires fixées perpendiculairement aux profilés primaires et mise en place avec une modulation maximale de 500 mm entre les axes, y compris les fixations, la visserie, la résolution du périmètres et des points particuliers, pâte à joints, bande de joints et les accessoires de montage. Totalement terminé et prêt à être imprimé et revêtu.
Inclut: Implantation des axes de la structure métallique. Nivellement et fixation du profilé sur le périmètre et mise en place de la bande acoustique de dilatation. Signalisation des points d'ancrage au plancher ou à l'élément support. Nivellement et suspension des profilés primaires et secondaires de la structure. Vissage et mise en place des plaques. Traitement des joints.
Critère de métré de projet: Surface mesurée entre les parements, selon documentation graphique du Projet, sans déduire les ouvertures pour les installations.
Critère de mesure de l'ouvrage: On mesurera la surface réellement exécutée selon les spécifications du Projet, sans déduire les ouvertures de surface inférieure à 1 m².

| Code | U | Désignation | Quantité | Prix | Montant |
|---|---|---|---|---|---|
| mt12pfk020c | m | Profilé en U 48/30 "KNAUF" en acier galvanisé, selon NF DTU 25.41 P1-2 et NF EN 14195. (matériau) | 0.400 | 1.51 | 0.60 |
| mt12ptk030 | U | Fixation "KNAUF" pour béton. (matériau) | 1.900 | 0.27 | 0.51 |
| mt12pek040 | U | Tige filetée "KNAUF" de 100 cm, avec deux écrous et une rondelle. (matériau) | 1.100 | 0.33 | 0.36 |
| mt12pfk011a | m | Ossature 60/27 "KNAUF" en tôle d'acier galvanisé. (matériau) | 2.100 | 1.98 | 4.16 |
| mt12pek020k | U | Connecteur pour pièce d'ossature 60/27, "KNAUF". (matériau) | 0.400 | 0.59 | 0.24 |
| mt12pfk012c | m | Profilé SR 47x25 en tôle d'acier galvanisé, systèmes "KNAUF", épaisseur 0,7 mm. (matériau) | 1.000 | 1.20 | 1.20 |
| mt12ppk010j | m² | Plaque de plâtre H / NF EN 520 - 1200 / longueur / 12,5 / bord affiné, imprégnée "KNAUF". (matériau) | 1.030 | 9.91 | 10.21 |
| mt12ptk010cd | U | Vis autoforeuse TN "KNAUF" 3,5x25. (matériau) | 17.000 | 0.01 | 0.17 |
| mt12pck020b | m | Bande acoustique de dilatation "KNAUF" de 50 mm de largeur. (matériau) | 0.400 | 0.34 | 0.14 |
| mt12pik020 | kg | Pâte Uniflott GLS "KNAUF", selon NF EN 13963. (matériau) | 0.300 | 1.91 | 0.57 |
| mt12pik010a | kg | Pâte de joints Jointfiller 24 H "KNAUF", selon NF EN 13963. (matériau) | 0.400 | 1.63 | 0.65 |
| mt12pck010a | m | Bande de joints "KNAUF" de 50 mm de largeur. (matériau) | 0.450 | 0.04 | 0.02 |
| op00fre010 |  | Fraiseuse. | 1.000 | 0.00 | 0.00 |
| op00ato010 |  | Tournevis. | 1.000 | 0.00 | 0.00 |
| mo015 | h | Compagnon professionnel III/CP2 monteur de faux plafonds en plaques de plâtre. (main-d'œuvre) | 0.269 | 1.57 | 0.42 |
| mo082 | h | Ouvrier professionnel II/OP monteur de faux plafonds en plaques de plâtre. (main-d'œuvre) | 0.100 | 0.96 | 0.10 |
| % | % | Coûts directs complémentaires | 2 % | 19.35 | 0.39 |
|  |  | Coûts directs |  |  | 19.74 |
