# Faux plafond continu

- Propriété du fichier: CYPE INGENIEROS, S.A.
- Format: FIEBDC-3/2002
- Zone géographique: Côte d'Ivoire
- Coûts indirects: 3.00 %
- Frais généraux: 13.00 %
- Bénéfice: 6.00 %
- TVA: 18.00 %

## F Aménagements et finitions

### FL Revêtements de plafonds

#### FLN Plafonds suspendus non démontables

**FLN080** m² Faux plafond continu, situé à une hauteur inférieure à 4 m, acoustique D127.es "KNAUF" avec une structure métallique (12,5+27+27), formé d'une plaque acoustique Cleaneo avec perforations par zones B4 8/18 R "KNAUF" 12,5x1224x2448 mm.
Fourniture et montage d'un faux plafond continu, situé à une hauteur inférieure à 4 m, acoustique D127.es "KNAUF" (12,5+27+27), formé d'une plaque acoustique Cleaneo avec perforations par zones B4 8/18 R "KNAUF" 12,5x1224x2448 mm, avec un voile de fibre de verre au verso boulonnée à une structure métallique en acier galvanisé de guides primaires 60/27 mm séparées de 1000 mm d'axe à axe et suspendues du plancher ou de l'élément porteur via accroches combinées tous les 900 mm, et guides secondaires fixées perpendiculairement aux profilés primaires via faîtes et mise en place avec une modulation maximale de 320 mm entre les axes, y compris les fixations, la visserie, la résolution du périmètres et des points particuliers, pâte à joints, bande de joints et les accessoires de montage. Totalement terminé et prêt à être imprimé et revêtu.
Inclut: Implantation des axes de la structure métallique. Signalisation des points d'ancrage au plancher ou à l'élément support. Nivellement et suspension des profilés primaires et secondaires de la structure. Vissage et mise en place des plaques. Traitement des joints.
Critère de métré de projet: Surface mesurée entre les parements, selon documentation graphique du Projet, sans déduire les ouvertures pour les installations.
Critère de mesure de l'ouvrage: On mesurera la surface réellement exécutée selon les spécifications du Projet, sans déduire les ouvertures de surface inférieure à 1 m².

| Code | U | Désignation | Quantité | Prix | Montant |
|---|---|---|---|---|---|
| mt12psg220 | U | Fixation composée d'une cheville et d'une vis 5x27. (matériau) | 1.300 | 0.08 | 0.10 |
| mt12pek020g | U | Attache combinée pour pièce d'ossature 60/27, "KNAUF". (matériau) | 1.300 | 0.94 | 1.22 |
| mt12pek030 | U | Tige d'accroche "KNAUF" de 100 cm. (matériau) | 1.300 | 0.53 | 0.69 |
| mt12pfk011a | m | Ossature 60/27 "KNAUF" en tôle d'acier galvanisé. (matériau) | 4.300 | 1.98 | 8.51 |
| mt12pek020k | U | Connecteur pour pièce d'ossature 60/27, "KNAUF". (matériau) | 0.900 | 0.59 | 0.53 |
| mt12pek020c | U | Faîte pour pièce d'ossature 60/27, "KNAUF". (matériau) | 3.500 | 0.73 | 2.56 |
| mt12tck010di | m² | Plaque acoustique Cleaneo avec perforations par zones B4 8/18 R "KNAUF" 12,5x1224x2448 mm, avec un voile de fibre de verre au verso. (matériau) | 1.030 | 29.42 | 30.30 |
| mt12ptk010ee | U | Vis SN "KNAUF" 3,5x30. (matériau) | 23.000 | 0.05 | 1.15 |
| mt12pik020 | kg | Pâte Uniflott GLS "KNAUF", selon NF EN 13963. (matériau) | 0.300 | 1.91 | 0.57 |
| mt12pik015 | kg | Pâte de collage Perlfix "KNAUF", selon NF EN 14496. (matériau) | 0.100 | 0.75 | 0.08 |
| op00fre010 |  | Fraiseuse. | 1.000 | 0.00 | 0.00 |
| op00ato010 |  | Tournevis. | 1.000 | 0.00 | 0.00 |
| mo015 | h | Compagnon professionnel III/CP2 monteur de faux plafonds en plaques de plâtre. (main-d'œuvre) | 0.359 | 1.57 | 0.56 |
| mo082 | h | Ouvrier professionnel II/OP monteur de faux plafonds en plaques de plâtre. (main-d'œuvre) | 0.132 | 0.96 | 0.13 |
| % | % | Coûts directs complémentaires | 2 % | 46.40 | 0.93 |
|  |  | Coûts directs |  |  | 47.33 |
