# Faux plafond continu

- Propriété du fichier: CYPE INGENIEROS, S.A.
- Format: FIEBDC-3/2002
- Zone géographique: Côte d'Ivoire
- Coûts indirects: 3.00 %
- Frais généraux: 13.00 %
- Bénéfice: 6.00 %
- TVA: 18.00 %

## F Aménagements et finitions

### FL Revêtements de plafonds

#### FLN Plafonds suspendus non démontables

**FLN100** m² Faux plafond continu, situé à une hauteur supérieure ou égale à 4 m, lisse K112E "KNAUF" suspendu avec une structure métallique (12,5+2,0+2+27+27), formé d'une plaque antiradiations RX 12,5+2,0 mm "KNAUF".
Fourniture et montage d'un faux plafond continu, situé à une hauteur supérieure ou égale à 4 m, lisse K112E "KNAUF" (12,5+2,0+2+27+27), constitué d'une plaque antiradiations RX 12,5+2,0 mm "KNAUF" constituée d'une plaque de plâtre F / NF EN 520 - 625 / 2600 / 12,5, coupe-feu, revêtue sur une de ses faces avec une lame et carton et une autre de plomb de 2 mm boulonnée à une structure métallique en acier galvanisé de guides primaires 60/27 mm séparées de 750 mm d'axe à axe et suspendues du plancher ou de l'élément porteur à l'aide d'ancrages directs tous les 600 mm, et de guides secondaires fixées perpendiculairement aux primaires à l'aide de faîtes et placées avec une modulation maximale de 312,5 mm d'axe à axe, y compris les fixations, la visserie, bande acoustique sous les profilés périmétriques, pâte à joints, bande de plomb de 2 mm d'épaisseur derrière chaque profilé secondaire, bande de joints et les accessoires de montage. Totalement terminé et prêt à être imprimé et revêtu.
Inclut: Implantation des axes de la structure métallique. Nivellement et fixation du profilé UD sur le périmètre et mise en place de la bande acoustique. Signalisation des points d'ancrage au plancher ou à l'élément support. Nivellement et suspension des profilés primaires et secondaires de la structure. Boulonnage et mise en place des plaques. Traitement des joints.
Critère de métré de projet: Surface mesurée entre les parements, selon documentation graphique du Projet, sans déduire les ouvertures pour les installations.
Critère de mesure de l'ouvrage: On mesurera la surface réellement exécutée selon les spécifications du Projet, sans déduire les ouvertures de surface inférieure à 1 m².

| Code | U | Désignation | Quantité | Prix | Montant |
|---|---|---|---|---|---|
| mt12pfk012b | m | Profilé UD 28x27 en tôle d'acier galvanisé, systèmes "KNAUF", épaisseur 0,6 mm. (matériau) | 0.400 | 1.20 | 0.48 |
| mt12ptk030 | U | Fixation "KNAUF" pour béton. (matériau) | 3.200 | 0.27 | 0.86 |
| mt12pek020e | U | Ancrage direct de 125 mm pour pièce d'ossature 60/27, "KNAUF". (matériau) | 2.400 | 1.02 | 2.45 |
| mt12ptk010ab | U | Vis LN "KNAUF" 3,5x11. (matériau) | 4.800 | 0.05 | 0.24 |
| mt12pfk011a | m | Ossature 60/27 "KNAUF" en tôle d'acier galvanisé. (matériau) | 4.700 | 1.98 | 9.31 |
| mt12pek020k | U | Connecteur pour pièce d'ossature 60/27, "KNAUF". (matériau) | 1.000 | 0.59 | 0.59 |
| mt12pek020c | U | Faîte pour pièce d'ossature 60/27, "KNAUF". (matériau) | 4.600 | 0.73 | 3.36 |
| mt12ark020b | m | Bande de plomb auto-adhésive antiradiations RX "KNAUF", de 50 mm de largeur et 2 mm d'épaisseur. (matériau) | 3.700 | 16.27 | 60.20 |
| mt12ark010d | m² | Plaque antiradiations RX 12,5+2,0 mm "KNAUF" constituée d'une plaque de plâtre F / NF EN 520 - 625 / 2600 / 12,5, coupe-feu, revêtue sur une de ses faces avec une lame et carton et une autre de plomb de 2 mm. (matériau) | 1.020 | 235.92 | 240.64 |
| mt12ptk010cf | U | Vis autoforeuse TN "KNAUF" 3,5x35. (matériau) | 37.000 | 0.01 | 0.37 |
| mt12pck020b | m | Bande acoustique de dilatation "KNAUF" de 50 mm de largeur. (matériau) | 0.400 | 0.34 | 0.14 |
| mt12pik020 | kg | Pâte Uniflott GLS "KNAUF", selon NF EN 13963. (matériau) | 0.400 | 1.91 | 0.76 |
| mt12pck010a | m | Bande de joints "KNAUF" de 50 mm de largeur. (matériau) | 0.450 | 0.04 | 0.02 |
| op00fre010 |  | Fraiseuse. | 1.000 | 0.00 | 0.00 |
| op00ato010 |  | Tournevis. | 1.000 | 0.00 | 0.00 |
| mo015 | h | Compagnon professionnel III/CP2 monteur de faux plafonds en plaques de plâtre. (main-d'œuvre) | 0.428 | 1.57 | 0.67 |
| mo082 | h | Ouvrier professionnel II/OP monteur de faux plafonds en plaques de plâtre. (main-d'œuvre) | 0.159 | 0.96 | 0.15 |
| % | % | Coûts directs complémentaires | 2 % | 320.24 | 6.40 |
|  |  | Coûts directs |  |  | 326.64 |
