# Faux plafond continu suspendu

- Propriété du fichier: CYPE INGENIEROS, S.A.
- Format: FIEBDC-3/2002
- Zone géographique: Côte d'Ivoire
- Coûts indirects: 3.00 %
- Frais généraux: 13.00 %
- Bénéfice: 6.00 %
- TVA: 18.00 %

## F Aménagements et finitions

### FL Revêtements de plafonds

#### FLN Plafonds suspendus non démontables

**FLN140** m² Faux plafond continu suspendu, pour usage agroalimentaire, situé à une hauteur supérieure ou égale à 4 m, de panneaux rigides en polystyrène extrudé de 2,5x0,6 m et 30 mm d'épaisseur, ancrés à la structure auxiliaire constituée de panneau hydrofuge de densité moyenne (MDF), de fibres de bois et résines synthétiques de 19 mm d'épaisseur fixé au support avec tiges métalliques de 6 mm de diamètre.
Fourniture et réalisation d'un faux plafond continu suspendu, pour usage agroalimentaire, situé à une hauteur supérieure ou égale à 4 m, constitué de panneaux rigides en polystyrène extrudé de 2,5x0,6 m et 30 mm d'épaisseur, résistance thermique 0,9 m²K/W, conductivité thermique 0,034 W/(mK), ancrés à la structure auxiliaire constituée de panneau hydrofuge de densité moyenne (MDF), de fibres de bois et résines synthétiques de 19 mm d'épaisseur fixé au support résistant au moyen de tiges métalliques en acier galvanisé de 6 mm de diamètre dotées de crochets fermés aux deux extrémités. Comprend la réalisation des joints de dilatation, la découpe, l'ancrage et la finition superficielle.
Inclut: Tracé dans les murs du niveau du faux plafond. Mise à niveau des règles adossées aux murs périmétriques. Mise en place et fixation des tirants. Mise en place et ajustage des panneaux. Réalisation des orifices pour le passage des tubes de l'installation électrique. Fixation des pièces en polystyrène extrudé aux panneaux de fibres de bois à l'aide d'ancrages métalliques.
Critère de métré de projet: Surface mesurée entre les parements, selon documentation graphique du Projet, sans déduire les ouvertures pour les installations.
Critère de mesure de l'ouvrage: On mesurera la surface réellement exécutée selon les spécifications du Projet, sans décompter les ouvertures pour les installations.

| Code | U | Désignation | Quantité | Prix | Montant |
|---|---|---|---|---|---|
| mt16pxp030a | m² | Panneau rigide en polystyrène extrudé pour faux plafonds agroalimentaires, selon NF EN 13164, à surface lisse et système latéral à rainure et languette, avec finition visible en couleur crème, de 2,5x0,6 m et 30 mm d'épaisseur, résistance thermique 0,9 m²K/W, conductivité thermique 0,034 W/(mK), Euroclasse E de réaction au feu, avec code de désignation XPS-EN 13164-T1-CS(10/Y)300-DLT(2)5-DS(T)-WL(T)0,7. (matériau) | 1.050 | 11.76 | 12.35 |
| mt12ftm010a | m² | Panneau hydrofuge de densité moyenne (MDF), de fibres de bois et résines synthétiques de 19 mm d'épaisseur, à revêtir, utilisé dans les faux plafonds agroalimentaires. (matériau) | 1.050 | 8.70 | 9.14 |
| mt12fac020b | U | Tige métallique en acier galvanisé de 6 mm de diamètre. (matériau) | 2.000 | 0.39 | 0.78 |
| mt12fac021 | kg | Fil d'acier galvanisé de 0,7 mm de diamètre. (matériau) | 0.100 | 1.37 | 0.14 |
| op00fre010 |  | Fraiseuse. | 1.000 | 0.00 | 0.00 |
| op00ato010 |  | Tournevis. | 1.000 | 0.00 | 0.00 |
| mo015 | h | Compagnon professionnel III/CP2 monteur de faux plafonds en plaques de plâtre. (main-d'œuvre) | 0.380 | 1.57 | 0.60 |
| mo082 | h | Ouvrier professionnel II/OP monteur de faux plafonds en plaques de plâtre. (main-d'œuvre) | 0.380 | 0.96 | 0.36 |
| % | % | Coûts directs complémentaires | 2 % | 23.37 | 0.47 |
|  |  | Coûts directs |  |  | 23.84 |
