# Suppression d'un mortier monocouche appliqué sur un parement vertical extérieur de plus de 3 m de hauteur, avec moyens manuels, et charge manuelle des décombres dans le camion ou la benne

- Propriété du fichier: CYPE INGENIEROS, S.A.
- Format: FIEBDC-3/2002
- Zone géographique: Côte d'Ivoire
- Coûts indirects: 3.00 %
- Frais généraux: 13.00 %
- Bénéfice: 6.00 %
- TVA: 18.00 %

## F Aménagements et finitions

### FN Enduits et mortiers

#### FND Démolition

**FND040** m² Suppression d'un mortier monocouche appliqué sur un parement vertical extérieur de plus de 3 m de hauteur, avec moyens manuels, et charge manuelle des décombres dans le camion ou la benne.
Suppression d'un mortier monocouche appliqué sur un parement vertical extérieur de plus de 3 m de hauteur, avec moyens manuels, en le supprimant totalement sans détériorer la surface support qui restera à découvert et prête pour un futur revêtement. Comprend le nettoyage, l'entassement, le retrait et la charge manuelle des décombres dans le camion ou la benne.
Inclut: Suppression manuel du revêtement. Retrait et stockage des décombres. Nettoyage des restes d'ouvrage. Charge des décombres dans le camion ou la benne.
Critère de métré de projet: Surface mesurée selon documentation graphique du Projet.
Critère de mesure de l'ouvrage: On mesurera la surface réellement démolie selon les spécifications du Projet.

| Code | U | Désignation | Quantité | Prix | Montant |
|---|---|---|---|---|---|
| mo113 | h | Ouvrier d'exécution I/OE1 construction. (main-d'œuvre) | 0.846 | 0.97 | 0.82 |
| % | % | Coûts directs complémentaires | 2 % | 0.82 | 0.02 |
|  |  | Coûts directs |  |  | 0.84 |
