# Revêtement de sol en dalles de liège de 610x610x3,2 mm, classe d'utilisation 42 (selon NF EN ISO 10874), plastifiées, placées avec adhésif

- Propriété du fichier: CYPE INGENIEROS, S.A.
- Format: FIEBDC-3/2002
- Zone géographique: Côte d'Ivoire
- Devise: XOF
- Coûts indirects: 3.00 %
- Frais généraux: 13.00 %
- Bénéfice: 6.00 %
- TVA: 18.00 %

## F Aménagements et finitions

### FS Revêtements de sols

#### FSE Liège

**FSE010** m² Revêtement de sol en dalles de liège de 610x610x3,2 mm, classe d'utilisation 42 (selon NF EN ISO 10874), plastifiées, placées avec adhésif.
Revêtement de sol en dalles de liège de 610x610x3,2 mm, classe d'utilisation 42 (selon NF EN ISO 10874), plastifiées avec un support en PVC et lame en PVC transparent, placées avec un adhésif à base de polyuréthane sur couche de pâte nivellatrice non comprise dans ce prix. Comprend l'adhésif de contact et la réalisation des joints du revêtement de sol.
Inclut: Implantation des axes géométriques orthogonaux de la pièce. Mise en place, sur les axes d'implantation, de deux rangées de dalles, en commençant par le centre de la pièce. Extension de l'adhésif. Mise en place des dalles. Découpe et mise en place des dalles périmétriques. Ponçage de la surface du revêtement pour éliminer les cheveux. Nettoyage de la surface du revêtement.
Critère de métré de projet: Surface utile, mesurée selon documentation graphique du Projet. Le métré par casses et découpes n'a pas été augmenté, puisque 5% de pièces de plus ont été considérées dans la décomposition.
Critère de mesure de l'ouvrage: On mesurera la surface réellement exécutée selon les spécifications du Projet.

| Code | U | Désignation | Quantité | Prix | Montant |
|---|---|---|---|---|---|
| mt18mva040 | kg | Adhésif de réaction en polyuréthane, pour collage du bois. (matériau) | 1.100 | 2599.27 | 2859.20 |
| mt18mlc020b | m² | Dalle en liège, plastifiée, 610x610x3,2 mm, avec support en PVC et lame en PVC transparent. (matériau) | 1.050 | 13534.92 | 14211.67 |
| mo025 | h | Compagnon professionnel III/CP2 parqueteur. (main-d'œuvre) | 0.171 | 1180.93 | 201.94 |
| mo063 | h | Ouvrier professionnel II/OP parqueteur. (main-d'œuvre) | 0.114 | 752.89 | 85.83 |
| % | % | Frais de chantier des unités d'ouvrage | 2 % | 17358.64 | 347.17 |
|  |  | Coûts directs |  |  | 17705.81 |
