# Platelage apparent de planches à bords finis en bois de châtaigner, de 800x150 mm et 25 mm d'épaisseur, directement clouées sur les poutrelles du plancher

- Propriété du fichier: CYPE INGENIEROS, S.A.
- Format: FIEBDC-3/2002
- Zone géographique: Côte d'Ivoire
- Devise: XOF
- Coûts indirects: 3.00 %
- Frais généraux: 13.00 %
- Bénéfice: 6.00 %
- TVA: 18.00 %

## G Structure et gros oeuvre

### GP Planchers

#### GPO Bois

**GPO060** m² Platelage apparent de planches à bords finis en bois de châtaigner, de 800x150 mm et 25 mm d'épaisseur, directement clouées sur les poutrelles du plancher.
Platelage apparent de planches à bords finis en bois de châtaigner, de 800x150 mm et 25 mm d'épaisseur, directement clouées sur les poutrelles du plancher, pour la réalisation d'un étage. Comprend la préparation du bois, l'implantation, le nivellement, les découpes et les recoupes, fixation cachée avec des pointes en fer et réalisation des ouvertures.
Inclut: Implantation des pièces. Clouage des pièces au support base.
Critère de métré de projet: Surface mesurée selon documentation graphique du Projet, en déduisant les ouvertures de surface supérieure à 1 m².
Critère de mesure de l'ouvrage: On mesurera la surface réellement exécutée selon les spécifications du Projet, en déduisant les ouvertures de surface supérieure à 1 m².

| Code | U | Désignation | Quantité | Prix | Montant |
|---|---|---|---|---|---|
| mt07mee200f | m² | Planche à bords soignés de châtaigner (Castanea sativa), de 800x150 mm et 22 mm d'épaisseur, pour parquet massif en bois formant le plancher. (matériau) | 1.100 | 12409.16 | 13650.08 |
| mt50spa102 | kg | Clous en fer. (matériau) | 0.200 | 811.78 | 162.36 |
| op00cla010 |  | Cloueuse pneumatique. | 1.000 | 0.00 | 0.00 |
| op00cep010 |  | Varlope. | 1.000 | 0.00 | 0.00 |
| op00cor050 |  | Coupeuse manuelle de bois, à disque. | 1.000 | 0.00 | 0.00 |
| mo048 | h | Compagnon professionnel III/CP2 charpentier bois. (main-d'œuvre) | 0.231 | 1232.47 | 284.70 |
| mo095 | h | Ouvrier professionnel II/OP charpentier bois. (main-d'œuvre) | 0.231 | 785.53 | 181.46 |
| % | % | Coûts directs complémentaires | 2 % | 14278.60 | 285.57 |
|  |  | Coûts directs |  |  | 14564.17 |
