# Platelage de base de revêtement

- Propriété du fichier: CYPE INGENIEROS, S.A.
- Format: FIEBDC-3/2002
- Zone géographique: Côte d'Ivoire
- Devise: XOF
- Coûts indirects: 3.00 %
- Frais généraux: 13.00 %
- Bénéfice: 6.00 %
- TVA: 18.00 %

## G Structure et gros oeuvre

### GP Planchers

#### GPO Bois

**GPO070** m² Platelage de base de revêtement, de panneau sandwich à languette et rainure sur les quatre côtés, constitué de: côté extérieur de plaque de plâtre renforcé avec des fibres, de 12 mm d'épaisseur, noyau isolant de mousse de polystyrène extrudé de 60 mm d'épaisseur et côté intérieur de plaque de plâtre renforcé avec des fibres, de 12 mm d'épaisseur, transmittance thermique 0,558 W/(m²K), fixé avec vis autoformeuses à tête chanfreinée, en acier galvanisé. Comprend mastic adhésif, pour le scellage des joints entre panneaux.
Platelage de base de revêtement, de panneau sandwich à languette et rainure sur les quatre côtés, constitué de: côté extérieur de plaque de plâtre renforcé avec des fibres, de 12 mm d'épaisseur, noyau isolant de mousse de polystyrène extrudé de 60 mm d'épaisseur et côté intérieur de plaque de plâtre renforcé avec des fibres, de 12 mm d'épaisseur, transmittance thermique 0,558 W/(m²K), fixé avec vis autoformeuses à tête chanfreinée, en acier galvanisé. Comprend mastic adhésif, pour le scellage des joints entre panneaux.
Inclut: Implantation et coupe des panneaux. Mise en place et fixation du panneau sandwich.
Critère de métré de projet: Surface mesurée selon documentation graphique du Projet.
Critère de mesure de l'ouvrage: On mesurera la surface réellement exécutée selon les spécifications du Projet.

| Code | U | Désignation | Quantité | Prix | Montant |
|---|---|---|---|---|---|
| mt13pst040ih | m² | Panneau sandwich à languette et rainure sur les quatre côtés, constitué de: côté extérieur de plaque de plâtre renforcé avec des fibres, de 12 mm d'épaisseur, noyau isolant de mousse de polystyrène extrudé de 60 mm d'épaisseur et côté intérieur de plaque de plâtre renforcé avec des fibres, de 12 mm d'épaisseur, transmittance thermique 0,558 W/(m²K). (matériau) | 1.050 | 34964.90 | 36713.15 |
| mt13pst100k | U | Vis autoformeuse à tête chanfreinée, d'acier galvanisé, de 6 mm de diamètre et 140 mm de longueur. (matériau) | 7.000 | 249.78 | 1748.46 |
| mt13pst050a | U | Cartouche de 310 ml de mastic adhésif à base de polymères acryliques en dispersion aqueuse, couleur bleue claire. (matériau) | 0.240 | 5385.87 | 1292.61 |
| mo054 | h | Compagnon professionnel III/CP2 poseur d'isolants rigides ou flexibles. (main-d'œuvre) | 0.228 | 1215.93 | 277.23 |
| mo101 | h | Ouvrier professionnel II/OP poseur d'isolants rigides ou flexibles. (main-d'œuvre) | 0.228 | 752.89 | 171.66 |
| % | % | Frais de chantier des unités d'ouvrage | 2 % | 40203.11 | 804.06 |
|  |  | Coûts directs |  |  | 41007.17 |
