# Essai sur une série d'éprouvettes prismatiques de mortier de ciment, avec détermination de: efflorescences

- Propriété du fichier: CYPE INGENIEROS, S.A.
- Format: FIEBDC-3/2002
- Zone géographique: Côte d'Ivoire
- Devise: XOF
- Coûts indirects: 3.00 %
- Frais généraux: 13.00 %
- Bénéfice: 6.00 %
- TVA: 18.00 %

## Q Contrôle de qualité et essais

### QA Mortiers, plâtres, chaux et ciments

#### QAM Mortiers

**QAM030** U Essai sur une série d'éprouvettes prismatiques de mortier de ciment, avec détermination de: efflorescences.
Essais à réaliser en laboratoire accrédité dans le domaine technique correspondant, sur une série d'éprouvettes prismatiques de mortier de ciment, prises sur chantier selon NF EN 1015-2, pour la détermination des caractéristiques suivantes: efflorescences selon NF EN 771-1. Comprend le déplacement au site et le rapport des résultats.
Inclut: Déplacement sur chantier. Prise d'échantillons. Fabrication et séchage des éprouvettes et réalisation des essais. Rédaction d'un rapport des résultats des essais réalisés.
Critère de métré de projet: Essai à réaliser, selon documentation du Plan de contrôle de qualité.

| Code | U | Désignation | Quantité | Prix | Montant |
|---|---|---|---|---|---|
| mt49des010 | U | Répercussion de déplacement sur site pour la prise d'échantillons. (matériau) | 1.000 | 577.61 | 577.61 |
| mt49moc020 | U | Prise sur chantier d'échantillons de mortier de ciment, dont le poids ne dépasse pas 50 kg, selon NF EN 1015-2. (matériau) | 1.000 | 24993.55 | 24993.55 |
| mt49moc070 | U | Essai pour déterminer les efflorescences d'un échantillon de mortier, en appliquant la norme relative à la brique en terre cuite (NF EN 771-1), sur six éprouvettes de 4x4x16 cm, préalablement fabriquées. (matériau) | 1.000 | 96469.49 | 96469.49 |
| mt49moc120 | U | Rapport des résultats des essais réalisés sur un échantillon de mortier de ciment. (matériau) | 1.000 | 74980.65 | 74980.65 |
| % | % | Frais de chantier des unités d'ouvrage | 2 % | 197021.30 | 3940.43 |
|  |  | Coûts directs |  |  | 200961.73 |
