# Essai sur les matériaux de remplissage

- Propriété du fichier: CYPE INGENIEROS, S.A.
- Format: FIEBDC-3/2002
- Zone géographique: Côte d'Ivoire
- Devise: XOF
- Coûts indirects: 3.00 %
- Frais généraux: 13.00 %
- Bénéfice: 6.00 %
- TVA: 18.00 %

## Q Contrôle de qualité et essais

### QT Terres et granulats

#### QTR Remblais et compactages

**QTR010** U Essai sur les matériaux de remplissage.
Essai pour la sélection et le contrôle d'un matériau de remplissage de sol sélectionné. Essais en laboratoire accrédité dans le domaine technique correspondant, sur un échantillon recueilli sur site: analyse granulométrique NF EN ISO 17892-4; limites d'Atterberg NF EN ISO 17892-12; Proctor Modifié; C.B.R. contenu de matière organique; contenu en sels solubles. Essais "in situ": densité et humidité selon ASTM D6938; plaque de charge. Comprend le déplacement au site et la rédaction d'un rapport technique avec déplacement au site et rédaction d'un rapport technique avec spécification de chacun des résultats obtenus pour la sélection et le contrôle du matériau de remplissage.
Inclut: Déplacement sur chantier. Prise d'échantillons. Réalisation d'essais en laboratoire. Réalisation d'essais "in situ". Rédaction d'un rapport des résultats des essais réalisés.
Critère pour le métré: Essai à réaliser, selon documentation du Plan de contrôle de qualité.

| Code | U | Désignation | Quantité | Prix | Montant |
|---|---|---|---|---|---|
| mt49stc010b | U | Prise d'un échantillon de matériau de remplissage ou terre-plein. (matériau) | 1.000 | 25918.47 | 25918.47 |
| mt49sla080b | U | Analyse granulométrique par tamisage d'un échantillon de matériau de remplissage ou terre-plein, selon NF EN ISO 17892-4. (matériau) | 1.000 | 25453.37 | 25453.37 |
| mt49sla060 | U | Essai pour déterminer les Limites d'Atterberg (limite liquide et plastique d'un échantillon de sol), selon NF EN ISO 17892-12. (matériau) | 1.000 | 30527.13 | 30527.13 |
| mt49sue020 | U | Essai Proctor Modifié. (matériau) | 1.000 | 78220.49 | 78220.49 |
| mt49sue030 | U | Essai C.B.R. (California Bearing Ratio) en laboratoire, sans inclure l'essai Proctor, dans des plateformes. (matériau) | 1.000 | 147418.15 | 147418.15 |
| mt49des020 | U | Déplacement de personnel et d'un équipement sur site pour la réalisation de l'essai de densité et humidité. (matériau) | 1.000 | 36361.96 | 36361.96 |
| mt49sla075 | U | Essai pour déterminer la densité et l'humidité "in situ" du terrain, selon ASTM D6938. (matériau) | 1.000 | 12684.40 | 12684.40 |
| mt49sue040 | U | Essai de plaque de charge. (matériau) | 1.000 | 152212.85 | 152212.85 |
| mt49sla120 | U | Essai quantitatif pour déterminer le contenu en matière organique d'un échantillon de sol. (matériau) | 1.000 | 22916.49 | 22916.49 |
| mt49sla115 | U | Essai quantitatif pour déterminer le contenu en sels solubles d'un échantillon de sol. (matériau) | 1.000 | 25368.81 | 25368.81 |
| mt49sin020a | U | Rapport technique sur les résultats obtenus dans les essais réalisés par laboratoire accrédité dans le domaine technique correspondant en matériau de remplissage ou terre-plein. (matériau) | 1.000 | 146113.77 | 146113.77 |
| % | % | Frais de chantier des unités d'ouvrage | 2 % | 703195.89 | 14063.92 |
|  |  | Coûts directs |  |  | 717259.81 |
