# Robinetterie temporisée antivandalisme, installation encastrée constituée de robinet de chasse pour WC, antivandalisme, en laiton et éléments de connexion

- Propriété du fichier: CYPE INGENIEROS, S.A.
- Format: FIEBDC-3/2002
- Zone géographique: Côte d'Ivoire
- Devise: XOF
- Coûts indirects: 3.00 %
- Frais généraux: 13.00 %
- Bénéfice: 6.00 %
- TVA: 18.00 %

## T Équipements techniques

### TB Équipements sanitaires

#### TBW WCs et urinoirs

**TBW010** U Robinetterie temporisée antivandalisme, installation encastrée constituée de robinet de chasse pour WC, antivandalisme, en laiton et éléments de connexion.
Robinetterie temporisée antivandalisme, installation encastrée constituée de robinet de chasse pour WC, antivandalisme, en laiton, avec temps de flux de 7 secondes, débit de 1,2 l/s, connexion mâle pour l'entrée d'eau de 3/4". Comprend éléments de connexion. Totalement installée, connectée, testée et en fonctionnement.
Inclut: Implantation. Mise en place du robinet de chasse. Connexion.
Critère de métré de projet: Nombre d'unités prévues, selon documentation graphique du Projet.
Critère de mesure de l'ouvrage: On mesurera le nombre d'unités réellement mises en place selon les spécifications du Projet.

| Code | U | Désignation | Quantité | Prix | Montant |
|---|---|---|---|---|---|
| mt31gmp420a | U | Robinet de chasse pour WC, antivandalisme, en laiton, avec temps de flux de 7 secondes, débit de 1,2 l/s, connexion mâle pour l'entrée d'eau de 3/4"; y compris éléments de connexion. (matériau) | 1.000 | 43611.48 | 43611.48 |
| mt31gmp500a | U | Tube de décharge de 520x200 mm et 28 mm de diamètre. (matériau) | 1.000 | 20140.03 | 20140.03 |
| mt37www010 | U | Produits complémentaires pour installations de plomberie. (matériau) | 1.000 | 1092.78 | 1092.78 |
| mo008 | h | Compagnon professionnel III/CP2 plombier. (main-d'œuvre) | 0.569 | 1215.93 | 691.86 |
| % | % | Frais de chantier des unités d'ouvrage | 2 % | 65536.15 | 1310.72 |
|  |  | Coûts directs |  |  | 66846.87 |
