# Démontage d'un luminaire extérieur situé à moins de 3 m de hauteur

- Propriété du fichier: CYPE INGENIEROS, S.A.
- Format: FIEBDC-3/2002
- Zone géographique: Côte d'Ivoire
- Devise: XOF
- Coûts indirects: 3.00 %
- Frais généraux: 13.00 %
- Bénéfice: 6.00 %
- TVA: 18.00 %

## T Équipements techniques

### TE Éclairage

#### TED Dépose

**TED020** U Démontage d'un luminaire extérieur situé à moins de 3 m de hauteur, installé en surface avec des moyens manuels, sans détériorer les éléments constructifs auxquels il peut être fixé, et chargement manuel dans le camion ou la benne.
Démontage d'un luminaire extérieur situé à moins de 3 m de hauteur, installé en surface avec des moyens manuels, sans détériorer les éléments constructifs auxquels il peut être fixé, et chargement manuel dans le camion ou la benne.
Inclut: Démontage de l'élément. Retrait et stockage du matériau démonté. Nettoyage des restes d'ouvrage. Chargement manuel du matériau démonté et des restes d'ouvrage dans le camion ou la benne.
Critère de métré de projet: Nombre d'unités prévues, selon documentation graphique du Projet.
Critère de mesure de l'ouvrage: On mesurera le nombre d'unités réellement démontées selon les spécifications du Projet.

| Code | U | Désignation | Quantité | Prix | Montant |
|---|---|---|---|---|---|
| mo003 | h | Compagnon professionnel III/CP2 électricien. (main-d'œuvre) | 0.087 | 1215.93 | 105.79 |
| mo102 | h | Ouvrier professionnel II/OP électricien. (main-d'œuvre) | 0.087 | 751.60 | 65.39 |
| % | % | Frais de chantier des unités d'ouvrage | 2 % | 171.18 | 3.42 |
|  |  | Coûts directs |  |  | 174.60 |
