# Luminaire carré encastré type Downlight, avec lampe LED

- Propriété du fichier: CYPE INGENIEROS, S.A.
- Format: FIEBDC-3/2002
- Zone géographique: Côte d'Ivoire
- Devise: XOF
- Coûts indirects: 3.00 %
- Frais généraux: 13.00 %
- Bénéfice: 6.00 %
- TVA: 18.00 %

## T Équipements techniques

### TE Éclairage

#### TEI Équipements intérieurs

**TEI070** U Luminaire carré encastré type Downlight, avec lampe LED.
Luminaire fixe de plafond type Downlight, en tôle d'acier, finition thermo-émaillée, de couleur blanche finition mate, régulation DALI, de 11 W, alimentation à 220/240 V et 50-60 Hz, de 124x124x78 mm, avec lampe LED, température de couleur 4000 K, optique constitué de réflecteur recouvert avec aluminium vaporisé, finition très brillante, à rendement élevé, faisceau de lumière extensif 72°, cadre de recouvrement, taux d'éblouissement unifié inférieur à 19, indice de reproduction chromatique supérieure à 80, flux lumineux 882 lumens, degré de protection IP40, avec feuillards de fixation. Installation encastrée.
Inclut: Implantation. Montage, connexion et contrôle de son bon fonctionnement.
Critère pour le métré: Nombre d'unités prévues, selon documentation graphique du Projet.
Critère pour le mémoire: On mesurera le nombre d'unités réellement exécutées selon les spécifications du Projet.

| Code | U | Désignation | Quantité | Prix | Montant |
|---|---|---|---|---|---|
| mt34lle080hd | U | Luminaire fixe de plafond type Downlight, en tôle d'acier, finition thermo-émaillée, de couleur blanche finition mate, régulation DALI, de 11 W, alimentation à 220/240 V et 50-60 Hz, de 124x124x78 mm, avec lampe LED, température de couleur 4000 K, optique constitué de réflecteur recouvert avec aluminium vaporisé, finition très brillante, à rendement élevé, faisceau de lumière extensif 72°, cadre de recouvrement, taux d'éblouissement unifié inférieur à 19, indice de reproduction chromatique supérieure à 80, flux lumineux 882 lumens, degré de protection IP40, avec feuillards de fixation, à encastrer. (matériau) | 1.000 | 132296.15 | 132296.15 |
| mo003 | h | Compagnon professionnel III/CP2 électricien. (main-d'œuvre) | 0.316 | 1585.21 | 500.93 |
| mo102 | h | Ouvrier professionnel II/OP électricien. (main-d'œuvre) | 0.316 | 986.42 | 311.71 |
| % | % | Frais de chantier des unités d'ouvrage | 2 % | 133108.79 | 2662.18 |
|  |  | Coûts directs |  |  | 135770.97 |
