# Luminaire en saillie type Downlight

- Propriété du fichier: CYPE INGENIEROS, S.A.
- Format: FIEBDC-3/2002
- Zone géographique: Côte d'Ivoire
- Devise: XOF
- Coûts indirects: 3.00 %
- Frais généraux: 13.00 %
- Bénéfice: 6.00 %
- TVA: 18.00 %

## T Équipements techniques

### TE Éclairage

#### TEI Équipements intérieurs

**TEI080** U Luminaire en saillie type Downlight.
Luminaire circulaire de plafond Downlight, de 240 mm de diamètre et 150 mm de hauteur, pour 2 lampes fluorescentes compactes doubles TC-D de 18 W; corps intérieur en tôle d'acier, finition thermo-émaillée, de couleur blanche; réflecteur en aluminium avec finition spéculaire; isolation classe F. Installation en surface. Comprend les lampes.
Inclut: Implantation. Montage, connexion et contrôle de son bon fonctionnement.
Critère pour le métré: Nombre d'unités prévues, selon documentation graphique du Projet.
Critère pour le mémoire: On mesurera le nombre d'unités réellement exécutées selon les spécifications du Projet.

| Code | U | Désignation | Quantité | Prix | Montant |
|---|---|---|---|---|---|
| mt34lyd010a | U | Luminaire circulaire de plafond Downlight, de 240 mm de diamètre et 150 mm de hauteur, pour 2 lampes fluorescentes compactes doubles TC-D de 18 W; corps intérieur en tôle d'acier, finition thermo-émaillée, de couleur blanche; réflecteur en aluminium avec finition spéculaire; isolation classe F. (matériau) | 1.000 | 178124.58 | 178124.58 |
| mt34tuf020n | U | Lampe fluorescente compacte TC-D de 18 W. (matériau) | 2.000 | 3776.58 | 7553.16 |
| mo003 | h | Compagnon professionnel III/CP2 électricien. (main-d'œuvre) | 0.158 | 1585.21 | 250.46 |
| mo102 | h | Ouvrier professionnel II/OP électricien. (main-d'œuvre) | 0.158 | 986.42 | 155.85 |
| % | % | Frais de chantier des unités d'ouvrage | 2 % | 186084.05 | 3721.68 |
|  |  | Coûts directs |  |  | 189805.73 |
