# Équipement eau-eau, pompe à chaleur géothermique, pour production d'E.C.S. et chauffage

- Propriété du fichier: CYPE INGENIEROS, S.A.
- Format: FIEBDC-3/2002
- Zone géographique: Côte d'Ivoire
- Devise: XOF
- Coûts indirects: 3.00 %
- Frais généraux: 13.00 %
- Bénéfice: 6.00 %
- TVA: 18.00 %

## T Équipements techniques

### TV Climatisation et ventilation

#### TVP PAC et roof-top

**TVP240** U Équipement eau-eau, pompe à chaleur géothermique, pour production d'E.C.S. et chauffage.
Pompe à chaleur géothermique eau-eau, pour chauffage, pour gaz réfrigérant R-410A, alimentation triphasée à 400 V, puissance calorifique réglable entre 1,3 et 11 kW, COP 4,5, dimensions 1060x600x710 mm, puissance sonore 44 dBA, poids 184 kg, avec compresseur scroll avec technologie Inverter Copeland avec moteur électrique à aimants permanents, contrôle Micro PC Carel, pompes de circulation Wilo à vitesse variable et efficience élevée (classe énergétique A), détendeur électronique Carel, échangeurs à plaques Alfa Laval, vase d'expansion de 8 l, groupe de sécurité et kit d'isolation acoustique intégral, avec possibilité de connecter en cascade jusqu'à 3 unités et avec possibilité de gérer jusqu'à 4 surpresseurs, pour un circuit direct et trois circuits avec vanne mélangeuse, avec deux sondes d'immersion et sonde de température extérieure, avec ballon échangeur d'E.C.S. en acier inoxydable AISI 316, de capacité 2000 litres. Totalement montée, connectée et mise en marche par l'entreprise installatrice pour le contrôle de son bon fonctionnement.
Inclut: Implantation de l'unité. Mise en place et fixation de l'unité et de ses accessoires. Connecté aux réseaux de conduction d'eau, électrique et de récupération des condensats. Mise en marche.
Critère pour le métré: Nombre d'unités prévues, selon documentation graphique du Projet.
Critère pour le mémoire: On mesurera le nombre d'unités réellement exécutées selon les spécifications du Projet.

| Code | U | Désignation | Quantité | Prix | Montant |
|---|---|---|---|---|---|
| mt42eco040aeb | U | Pompe à chaleur géothermique eau-eau, pour chauffage, pour gaz réfrigérant R-410A, alimentation triphasée à 400 V, puissance calorifique réglable entre 1,3 et 11 kW, COP 4,5, dimensions 1060x600x710 mm, puissance sonore 44 dBA, poids 184 kg, avec compresseur scroll avec technologie Inverter Copeland avec moteur électrique à aimants permanents, contrôle Micro PC Carel, pompes de circulation Wilo à vitesse variable et efficience élevée (classe énergétique A), détendeur électronique Carel, échangeurs à plaques Alfa Laval, vase d'expansion de 8 l, groupe de sécurité et kit d'isolation acoustique intégral, avec possibilité de connecter en cascade jusqu'à 3 unités et avec possibilité de gérer jusqu'à 4 surpresseurs, pour un circuit direct et trois circuits avec vanne mélangeuse, avec deux sondes d'immersion et sonde de température extérieure. (matériau) | 1.000 | 7232532.03 | 7232532.03 |
| mt42eco100hm | U | Ballon échangeur d'E.C.S. en acier inoxydable AISI 316, de capacité 2000 litres, de 1280 mm de diamètre extérieur, 2331 mm de hauteur totale, 8 bar de pression de travail, avec serpentin en spirale annelé flexible de 8,3 m² de surface d'échange, isolation thermique en mousse rigide de polyuréthane injecté sans HCFC et finition extérieure avec recouvrement en PVC semi-rigide. (matériau) | 1.000 | 10140372.36 | 10140372.36 |
| mt37www060f | U | Clapet antipollution de laiton, avec tamis en acier inoxydable avec perforations de 0,5 mm de diamètre, avec filet de 1 1/4", pour une pression maximale de travail de 16 bar et une température maximale de 110°C. (matériau) | 2.000 | 15773.77 | 31547.54 |
| mt37www050c | U | Manchon antivibration, en caoutchouc, avec filet de 1", pour une pression maximale de travail de 10 bar. (matériau) | 2.000 | 20859.90 | 41719.80 |
| mt37www050e | U | Manchon antivibration, en caoutchouc, avec filet de 1 1/4", pour une pression maximale de travail de 10 bar. (matériau) | 4.000 | 31403.92 | 125615.68 |
| mt42www050 | U | Thermomètre bimétallique, diamètre de sphère de 100 mm, avec prise verticale, avec tube plongeur en 1/2", échelle de température de 0 à 120°C. (matériau) | 1.000 | 46214.53 | 46214.53 |
| mt37sve010d | U | Vanne à sphère en laiton nickelé à visser de 1". (matériau) | 4.000 | 10268.67 | 41074.68 |
| mt37sve010e | U | Vanne à sphère en laiton nickelé à visser de 1 1/4". (matériau) | 4.000 | 14177.81 | 56711.24 |
| mt42eco500a | U | Kit pour remplissage du circuit avec du glycol, avec vanne à sphère de 1 1/4" et filtre de maille de 0,6 mm. (matériau) | 1.000 | 119443.87 | 119443.87 |
| mt42eco600ba | U | Matériau auxiliaire pour installation de chauffage avec unité eau-eau pompe à chaleur. (matériau) | 1.000 | 617813.10 | 617813.10 |
| mo005 | h | Compagnon professionnel III/CP2 installateur de climatisation. (main-d'œuvre) | 0.527 | 1876.04 | 988.67 |
| mo104 | h | Ouvrier professionnel II/OP installateur de climatisation. (main-d'œuvre) | 0.527 | 1168.47 | 615.78 |
| % | % | Frais de chantier des unités d'ouvrage | 2 % | 18454649.28 | 369092.99 |
|  |  | Coûts directs |  |  | 18823742.27 |
