# Système "MasterSeal Balcony 1336 "BASF" d'étanchéité liquide des balcons et des terrasses

- Propriété du fichier: CYPE INGENIEROS, S.A.
- Format: FIEBDC-3/2002
- Zone géographique: Côte d'Ivoire
- Devise: XOF
- Coûts indirects: 3.00 %
- Frais généraux: 13.00 %
- Bénéfice: 6.00 %
- TVA: 18.00 %

**ETS010** m² Système "MasterSeal Balcony 1336 "BASF" d'étanchéité liquide des balcons et des terrasses, sur surface support en béton, constitué de couche de régularisation avec revêtement élastique imperméabilisant monocomposant, MasterSeal M 251 "BASF", transparente, impression préalable avec MasterSeal M 251 "BASF", transparente, diluée avec un 2% de xylène; et scellage de l'imperméabilisation avec revêtement élastique imperméabilisant monocomposant, MasterSeal M 251 "BASF", transparente.
Système "MasterSeal Balcony 1336 "BASF" d'étanchéité liquide des balcons et des terrasses, sur surface support en béton, constitué de couche de régularisation avec revêtement élastique imperméabilisant monocomposant, MasterSeal M 251 "BASF", transparente, impression préalable avec MasterSeal M 251 "BASF", transparente, diluée avec un 2% de xylène; et scellage de l'imperméabilisation avec revêtement élastique imperméabilisant monocomposant, MasterSeal M 251 "BASF", transparente.
Inclut: Nettoyage de la surface support. Application de la couche d'apprêt. Résolution des points singuliers. Application de la couche de régularisation. Application de la couche de scellage.
Critère de métré de projet: Surface mesurée en projection horizontale, selon documentation graphique du Projet, à partir des faces intérieures des parapets ou des acrotères qui la délimitent.
Critère de mesure de l'ouvrage: On mesurera, en projection horizontale, la surface réellement exécutée selon les spécifications du Projet, à partir des faces intérieures des parapets ou des acrotères qui la délimitent.

| Code | U | Désignation | Quantité | Prix | Montant |
|---|---|---|---|---|---|
| mt15bas110a | kg | Revêtement élastique imperméabilisant monocomposant à base de résines de polyuréthane aliphatique avec un faible contenu en dissolvants, MasterSeal M 251 "BASF", transparente, pour imperméabilisation des toitures et des balcons, avec résistance aux intempéries, au transit piéton, aux eaux agressives (eau de mer et eaux vannes), à plusieurs acides dilués, aux alcalis, aux huiles minérales et aux mazouts, selon NF EN 13813. (matériau) | 1.000 | 18811.51 | 18811.51 |
| mt15bas140a | l | Dissolvant à base de xylène. (matériau) | 0.006 | 7743.16 | 46.46 |
| mo032 | h | Compagnon professionnel III/CP2 poseur de produits imperméabilisants. (main-d'œuvre) | 0.114 | 1180.93 | 134.63 |
| mo070 | h | Ouvrier professionnel II/OP poseur de produits imperméabilisants. (main-d'œuvre) | 0.114 | 752.89 | 85.83 |
| % | % | Frais de chantier des unités d'ouvrage | 2 % | 19078.43 | 381.57 |
|  |  | Coûts directs |  |  | 19460.00 |
