# Luminaire circulaire encastré type Downlight, avec lampe LED

- Propriété du fichier: CYPE Ingenieros S.A.
- Format: FIEBDC-3/2016
- Logiciel: Générateur de prix de la construction. CYPE Ingenieros, S.A.
- Date: 06/09/2022
- Zone géographique: Côte d'Ivoire
- Devise: XOF
- Coûts indirects: 3 %
- Frais généraux: 13 %
- Bénéfice: 6 %
- TVA: 18 %

## T Équipements techniques

### TE Éclairage

#### TEI Équipements intérieurs

**TEI060** U Luminaire circulaire encastré type Downlight, avec lampe LED.
Luminaire circulaire fixe de plafond type Downlight, non réglable, de 18 W, alimentation à 220/240 V et 50-60 Hz, de 175 mm de diamètre d'encastrement et 118 mm de hauteur, avec lampe LED non remplaçable, température de couleur 3000 K, optique constitué de réflecteur recouvert avec aluminium vaporisé, finition très brillante, à rendement élevé, faisceau de lumière extensif 73°, arc enjoliveur de plastique, finition thermo-émaillée, de couleur blanche, taux d'éblouissement unifié inférieur à 19, indice de reproduction chromatique supérieure à 80, flux lumineux 1081 lumens, degré de protection IP40, avec feuillards de fixation. Installation encastrée.
Inclut: Implantation. Montage, connexion et contrôle de son bon fonctionnement.
Critère pour le métré: Nombre d'unités prévues, selon documentation graphique du Projet.
Critère pour le mémoire: On mesurera le nombre d'unités réellement exécutées selon les spécifications du Projet.

| Code | U | Désignation | Quantité | Prix | Montant |
|---|---|---|---|---|---|
| mt34lle060a | U | Luminaire circulaire fixe de plafond type Downlight, non réglable, de 18 W, alimentation à 220/240 V et 50-60 Hz, de 175 mm de diamètre d'encastrement et 118 mm de hauteur, avec lampe LED non remplaçable, température de couleur 3000 K, optique constitué de réflecteur recouvert avec aluminium vaporisé, finition très brillante, à rendement élevé, faisceau de lumière extensif 73°, arc enjoliveur de plastique, finition thermo-émaillée, de couleur blanche, taux d'éblouissement unifié inférieur à 19, indice de reproduction chromatique supérieure à 80, flux lumineux 1081 lumens, degré de protection IP40, avec feuillards de fixation, à encastrer. (matériau) | 1 | 110947 | 110947.000 |
| mo003 | h | Compagnon professionnel III/CP2 électricien. (main-d'œuvre) | 0.316 | 1585.21 | 500.926 |
| mo102 | h | Ouvrier professionnel II/OP électricien. (main-d'œuvre) | 0.316 | 986.42 | 311.709 |
| % | % | Frais de chantier des unités d'ouvrage | 2 % | 111759.635 | 2235.193 |
|  |  | Coûts directs |  |  | 113994.828 |
